# Friedhof, Iversheim (WAP-Nr. M47)
Angebotsaufforderung (GAEB 90, DA83)
Währung: EUR

## Zusätzlicher Text
1 Allgemeines

Art der Arbeiten
Los 1
- Rückbau vorhandener Wege, Ausstattung, technischer Anlagen
- Wegebau mit wassergebundener Wegedecke
- Wegebau in Asphaltbauweise mit gefärbter Asphaltbeschichtung
- Baum- und Heckenpflanzungen
- Saatarbeiten
- Entwicklungspflege
- Ausstattungsgegenstände
- Wassertechnik
- techn. Anlagen / Versorgungsleitungen

Adresse der Baustelle, Lage
Friedhof Iversheim
An der Ley
53902 Bad Münstereifel (Iversheim)

<Grafik>

Der Friedhof Iversheim liegt in zentraler Ortslage des Stadtteils,
östlich der Erft.
Im Norden, Osten und Südosten schließen Wohngebiete an, im Südwesten
eine DRK Kindertagesstätte und im Westen der Straßenzug "An der Ley",
"Auf dem Waasem" und "Buschhöhlenweg".
Jenseits der Straße "An der Ley" fließt die Erft.
Im Zentrum des Friedhof steht die Kirche St. Laurentius, am östlichen
Rand die zum Friedhof gehörende Aussegnungshalle.

Lagermöglichkeiten
Im Bereich des Friedhofs befinden sich Lagerflächen nur in geringem
Umfang. Die Parkplätze entlang der Straße "An der Ley" können nur
eingeschränkt genutzt werden.  Die Einrichtung der Baustelle und die
Lagerung hat in jedem Fall in Rücksprache mit dem Bauherrn oder seinem
Vertreter zu erfolgen.

Grundlage
Grundlage für Angebot, Auftrag und Abrechnung sind
- die vergaberechtlichen Hinweise, die der Ausschreibung beiliegen,
- die Vorschriften der zuständigen Baubehörden und Ämter, der
Berufsgenossenschaften sowie der
Unfallverhütungsvorschriften,
- die Vorschriften und Richtlinien der einzelnen Gewerke (DIN-Normen,
VDE-Richtlinien etc.), sowie die
anerkannten Regeln der Bautechnik,
- Ausführungs- und Detailzeichnungen,
- Anordnungen der Bauleitung,
- die nachstehenden Bedingungen und Beschreibungen.

## Zusätzlicher Text
2 Förderung des Wiederaufbaus durch Bund und Land NRW

Es handelt sich bei diesem Projekt um eine durch das Land
Nordrhein-Westfalen und die Bundesrepublik Deutschland geförderte
Maßnahme zur Beseitigung von Schäden an öffentlicher und privater
Infrastruktur sowie zum Wiederaufbau anlässlich der Starkregen- und
Hochwasserkatastrophe im Juli 2021 (Fördermittelrichtlinie (FRL)
Wiederaufbau Nordrhein-Westfalen) vom 27 Mai 2025. Auf die geltende
Förderrichtlinie Wiederaufbau wird ausdrücklich hingewiesen.

## Zusätzlicher Text
3 Angaben zur Baustelle

Allgemeine Vorbemerkungen, Lage, Zufahrtsmöglichkeit etc.

Die Baustelle befindet auf dem Friedhof an der Straße "An der Ley". Die
Zufahrt kann nur über die vorhandenen Zufahrten entlang der Straße
erfolgen. Der Vorplatz der Kirche ist dabei von Baustellenverkehr
freizuhalten (Natursteinplattenfläche). Die Zufahrt kann, in Absprache
mit dem Bauherrn nur von Westen oder von Norden erfolgen, dabei ist
regelmäßig auf den Friedhofsverkehr (Besucher und Beerdigungszermonien)
Rücksicht zu nehmen.

Die eigentlichen Arbeitsflächen sind beengt: Grabanlagen, Mauern und das
zentrale Kirchengebäude etc. erschweren die Zugänglichkeit. Bereits
fertiggestellte und benachbarte Flächen, Bäume und Anlagen sind zu
schützen.
Während Bestattungen sind die Arbeiten verpflichtend einzustellen.

Sicherheit auf der Baustelle
Der Auftragnehmer (AN) haftet für die Sicherheit auf der Baustelle
(Friedhofsbetrieb!) und führt einfache Sicherungsarbeiten wie
Absperrungen und Beschilderungen ohne besondere Vergütung durch und
übernimmt alle Kosten bei auftretenden Schäden oder Diebstahl von
lagernden Baumaterialien oder abgestellten Maschinen und Geräten. Der AG
übernimmt die Kosten für die erforderlich werdenden geschlossenen
Bauzäune.

Möglichkeiten der Baustelleneinrichtungen
Flächen außerhalb der direkten Baustelle und der in Abstimmung mit dem
Auftraggeber oder seinem Vertreter festgelegten Baustelleneinrichtungs-
und/oder -lagerfläche (z.B. im Straßenbereich, auf den
Friedhofsparkplätzen etc.) sind dauerhaft freizuhalten.

Bodenverhältnisse
Bei dem Planungsgebiet handelt es sich um die historische
Friedhofsanlage des Ortsteils "Iversheim". Bodenstruktur und
-feuchtigkeit variieren innerhalb der Baustelle zwischen krümeliger, gut
durchlüfteter Struktur und Bereichen in denen der Humusaufbau gestört
ist und die stark verdichtet sind.
Der "Ergebnisbericht zur abfallrechtlichen Deklarationsuntersuchung
Standort M 47, Friedhof Iversheim" vom 05.02.2024 der Fichtner Water &
Transportation GmbH liegt der Ausschreibung zur Beachtung bei.

Bestandsvermessung
Es liegt eine Bestandsvermessung vom 24.06.2023, die im Nachgang zur
Überschwemmung des Friedhofs durch das Büro "3ds-scan.de - Beeretz &
Rochner GbR, Promenade 9, 52076 Aachen" durchgeführt wurde. Es wurde die
Lage der Gebäude, der Grabstellen, Wege sowie des angrenzenden
Baumbestandes (Stämme), aufgemessen.
Der Vermesserplan wird dem AN bei Auftragsvergabe digital vorgelegt.

Baumbestand
Im Bereich der Denkmalanlage im Norden, sowie entlang des Straßenzuges
im Westen der Baustelle (und somit außerhalb der Baustelle) befinden
sich einige bildprägende Solitär- und Alleebäume, die erhalten und
geschützt werden müssen.

Vorhandene Bäume
Der AN hat alle Maßnahmen zur Schonung und Erhaltung der vorh. Bäume
(außerhalb der Baustelle oder neu gepflanzte) durchzuführen, die
aktuellen Schutzbestimmungen (s.u.) sind einzuhalten und entsprechende
Anweisungen des AG zu befolgen.

Im Trauf- und Wurzelbereich sind Verdichtungen durch Fahrzeuge,
Materiallagerungen und Baumaßnahmen zu vermeiden. Bei erforderlichen
Abgrabungen im Wurzelbereich ist grundsätzlich die Zustimmung des AG
einzuholen.

Der AG kann auch den Einsatz von Maschinen und Geräten festlegen und
Handschachtungen verlangen. Die Wurzeln sind nach Angaben des AG zu
schneiden und zu behandeln. Vor dem Verfüllen der Baugruben und Gräben
ist die Abnahme der Wurzelbehandlung einzuholen.

Maßnahmen zum Schutz der Bäume
Folgende allgemeine Vermeidungsmaßnahmen für die vom Bauvorhaben
betroffenen Baum- und Gehölzbestände (außerhalb der Baustelle oder neu
gepflanzte) sind zu beachten: Die Bäume und Gehölze sind durch geeignete
Maßnahmen während der Bauzeit zu schützen. Dicht an den
Baustellenbereich angrenzende Gehölzbestände sind durch Bauzäune vom
Baufeld abzugrenzen.

Es sind folgende Richtlinien zu beachten:
- R SBB, Richtlinien zum Schutz von Bäumen und Vegetationsbeständen bei
Baumaßnahmen (2023)
- DIN 18920  Vegetationstechnik im Landschaftsbau  Schutz von Bäumen,
Pflanzenbeständen und Vegetationsflächen bei Baumaßnahmen, in der
aktuellen Fassung.

Der Baumschutzzaun hat eine Mindesthöhe von 1,80 m, wird ortsfest
eingebaut und bleibt während der gesamten Bauzeit vor Ort.

Auffinden von Kampfmitteln
Kampfmittel: Ein Antrag auf Luftbildauswertung (LBA) wurde bei der
zuständigen Ordnungsbehörde gestellt. Laut Schreiben vom
Kampfmittelbeseitigungsdienst, Düsseldorf (Aktenzeichen
22.5-3-5366004-633/25) gibt es keine Hinweise auf das Vorhandensein von
Kampfmitteln im Bereich des Friedhofs. Daher ist eine Überprüfung des
beantragten Bereichs auf Kampfmittel nicht erforderlich.

Sofern Kampfmittel dennoch gefunden werden, sind die Bauarbeiten sofort
einzustellen und die zuständige Ordnungsbehörde oder eine
Polizeidienststelle unverzüglich zu verständigen.
Eine Vergütung für das Absperren der Gefahrenstelle sowie für
Stillstandskosten wird nicht geleistet.

Vorhandene Einrichtungen
Bei dem Friedhof handelt es sich um einen Ort der Besinnung und der
Ruhe. Hierauf ist bei der Durchführung der Bauarbeiten und die Lagerung
der Baustoffe immer Rücksicht zu nehmen, sodass Anlieger- und
Fußgängerverkehr und der Friedhofsbetrieb während der gesamten Bauzeit
aufrechterhalten bleiben können. Alle Arbeiten sind in Rücksprache mit
dem AG oder seinem Vertreter vorzunehmen, um Störungen zu vermeiden.

Einrichtungen der Versorgungsträger, wie Hydranten, Schieber und
Schächte müssen freigehalten werden. Abweichungen hiervon können nur mit
Genehmigung des AG bzw. des Straßenverkehrsamtes erfolgen. Etwaige
erforderliche Sperrungen sind mit der Bauleitung sowie den zuständigen
Dienststellen und Behörden vor Durchführung abzustimmen. Die Beschaffung
von Wasser sowie die Möglichkeit des Stromanschlusses ist Angelegenheit
des AN und wird nicht gesondert vergütet.

Vorhandene Versorgungsleitungen
Der AN hat sich vor Baubeginn über das Vorhandensein unterirdischer
Versorgungsleitungen zu informieren. Nach Auftragserteilung, jedoch vor
Beginn der Erdarbeiten, hat der AN dem AG den Nachweis zu erbringen,
dass er bei den nachstehend geführten Dienststellen die Baumaßnahme
angemeldet und die  Anweisung zum Schutz unterirdischer Leitungen  und
deren Planunterlagen zur Kenntnis genommen hat:

Trassenauskunft Kabel der Telekom Deutschland GmbH
Landgrabenweg 149
53227 Bonn

e-regio GmbH & Co. KG
Rheinbacher Weg 10
53881 Euskirchen

Telekom Deutschland GmbH
Landgrabenweg 151
53227 Bonn

Vodafone Deutschland GmbH, Externe Webauskunft
Beta-Strasse 6-8
85774 Unterföhring

Westnetz GmbH
Florianstr. 15-21
44139 Dortmund

Stadtwerke Bad Münstereifel
Marktstraße 11
53902 Bad Münstereifel

Der AN haftet für alle Beschädigungen an den Versorgungsleitungen und am
Eigentum Dritter.

Versorgung der Baustelle
Anschlüsse für Wasser, Energie und Abwasser sind auf dem Baugrundstück
vorhanden. Ein Stromanschluss besteht im Baustellenbereich (in der
Friedhofshalle), Wasser kann an der vorhandenen Zapfstelle (Hydrant) in
der Straße "An der Ley" oder von den Wasserzapfstellen auf dem Friedhof
entnommen werden. Der Abstand von der Baustelle zum Hydranten beträgt
maximal 150 m.

Um die Störung des Friedhofes und der angrenzenden Wohngebiete so gering
wie möglich zu halten, sind nach Absprache mit dem AG oder seinem
Vertreter Toilettenanlagen und andere sanitären Einrichtungen im
Planungsbereich aufzustellen.

Die Anschlüsse sind auf Kosten des AN herzustellen, Anschluss und
Einrichtung von Wasser-, Energie- und Telefonanlagen sind in die
jeweiligen Preise einzurechnen.

Auf dem Friedhof Iversheim gibt es keine funktionellen Sanitäranlagen.
Die Einrichtung und das Vorhalten der für die Baustelle notwendigen
Sanitäranlagen wird gesondert vergütet.

Entwässerung
Die Entwässerung der befestigten Flächen erfolgt über
Entwässerungsrinnen oder Straßenabläufe. Ansonsten wird das
Oberflächenwasser in den an die befestigten Flächen angrenzenden Flächen
oder in leichten Mulden versickert.

Baureinigung
Der AN hat während der gesamten Bauzeit die Baustellenzufahrt und alle
Anfahrwege, auch innerhalb des Friedhofes (Friedhofsbetrieb,
Wohngebiet!) sauber zu halten.
Die Lagerung von Materialien und Baumaschinen darf nur innerhalb der vom
AG bereitgestellten Flächen erfolgen. Die Sicherungspflicht liegt beim
AN.

Bauschutt
Die Beseitigung des anfallenden Bauschutts im Bereich des Friedhofes
(Abfälle, Fundamentreste etc. ) ist Sache des AN und ist täglich
unaufgefordert durchzuführen. Die Schuttbeseitigung wird gesondert
vergütet. Sollte die Schuttbeseitigung unterbleiben oder nicht in der
angegebenen Weise durchgeführt werden, ist die Bauleitung berechtigt,
dies nach vorheriger Aufforderung auf Kosten des AN anderweitig zu
veranlassen. Bauseits werden keine Container zur Verfügung gestellt.

Beseitigung von Abfallstoffen
Die Abrechnung über den Transport erfolgt nach Ladegewicht in to. Der
Nachweis der geordneten Entsorgung ist anhand von Lieferscheinen
unmittelbar nach erbrachter Leistung zu erbringen. Der bei den Arbeiten
des AN anfallende Schutt und Unrat ist eigenverantwortlich ohne
gesonderte Vergütung zu entsorgen (Nebenleistung ATV DIN 18299).

Anforderungen an Recyclingstoffe und sonstige Schüttgüter

Für sämtliche Erdbaumaßnahmen sowie für sonstige Schüttgüter sind die
ZTV E-StB, ZTV T-StB, TL Gestein-StB und deren beinhaltende
Eigenüberwachungsvorschriften/Kontrollprüfungen etc. bindend. Die Kosten
der Eigenüberwachungsprüfungen werden mit Ausnahme der nachträglich
vereinbarten Prüfungen nicht gesondert vergütet.

## Zusätzlicher Text
4 Konzept

Die Stadt Bad Münstereifel sowie die umliegenden Ortschaften entlang der
Erft wurden im Juli 2021 durch ein schweres Hochwasserereignis
getroffen. Im Stadtteil Iversheim wurde insbesondere auch der Friedhof
stark in Mitleidenschaft gezogen. Die zu beauftragenden Arbeiten
umfassen die Wiederherstellung der vom Hochwasser zerstörten Bereiche
der Friedhofsanlage:

- Instandsetzung der unterspülten Wegeflächen (Los 1);
- Wiedererrichtung sonstiger baulicher Anlagen (Los 1);
- Rekultivierung (Neuanpflanzung von Bäumen und Sträuchern sowie
Ansaat/Wiesenflächen) (Los 1).

Der Friedhof soll wieder ein angemessener und qualitätsvoller Ruhe- und
Besinnungsort im Dorf Iversheim werden.

<Grafik>

Bestand
Der Bearbeitungsbereich umfasst die von der teilweise zerstörten
Friedhofsmauer umgrenzten Bereiche des Friedhofs. Die Terrasse vor der
Aussegnungshalle sowie die Zugangsrampe aus Polygonal-Natursteinplatten
werden, abgesehen von der Pflanzung zweier neuer Bäume nicht bearbeitet.

Arbeiten Los 1, Wiederaufbau Friedhofsanlage
1) Zentrale Achse
Erneuerung des zentralen Weges und Umwandlung in einen repräsentativen
Zugang;
Einfassungen aus breiten Betonplatten;
Erstellung des Geh- und Fahrbelag aus Asphalt mit Abstreu aus
Natursteinsplitt;
Aufwertung der Eingangsbereiche mit hochwertigen Betonplatten.

2) Friedhofswege und andere befestigte Flächen
Erstellung von wassergebundenen Wegedecken, in Teilbereichen mit
Betoneinfassungen;
Bau von Pflasterflächen im Bereich von Sitzbänken und Wasserzapfstellen;
Erstellung von Stellplätze für Mülltonnen und Wertstoffsammlung;
Instandsetzung Containerplatz am Buschhöhlenweg.

3) Baukonstruktionen und Oberflächenentwässerung
Erneuerung der Rampe nordöstlich des Kirchenschiffs (zur Abstützung der
zentralen Achse);
Bau kleiner Versickerungsvolumen in den Seitenbereiche, Erneuerung der
vorh. Abläufe.

4) Einbauten
Liefern und Platzieren von Sitzbänken;
Liefern, Anschließen und in Funktion nehmen von Wasserzapfstellen.

5) Vegetationsflächen
Pflanzung von Großbäumen im gesamten Bereich des Friedhofs;
Pflanzung von Hecken als Einfassung von Bauelementen;
Nivellierung von Flächen und Ansaat mit Wiesenmischung.

## Zusätzlicher Text
5 Abrechnungshinweise, Umrechnungstabelle

Schüttgüter
Umrechnungen von Schüttgütern erfolgen mit folgenden
Umrechnungsgewichten pro 1 cbm:
- Rheinsand 0-2mm: 1,56 to lose und 1,85to verdichtet
- Rheinsand 2-8mm: 1,70 to lose
- Rheinkies 8-32mm: 1,78 to lose
- Kiessand 0-32mm: 1,72to lose und 2,05 to verdichtet
- Kalksteinschotter 32-56mm:1,52 to lose und 1,75 to verdichtet
- Kalksteinsplitt: 1,56 to lose
- Siebschutt: 1,80 to lose und 2,08 to verdichtet
- Schottertragschicht: 1,80 to lose und 2,15 to verdicht
- Hydr.geb. Tragschicht: 1,90 to lose und 2,25 to verdichtet
- Tennenmaterial: 2,2 to lose und 2,4 to verdichtet
- Schroppen 0-200mm: 1,60 to lose und 1,95 to verdichtet
- Felsen/Flußbausteine: 1,85 to lose
- Bituminöse Tragschicht: 2,36 to verdichtet
- Bituminöse Deckschicht: 2,36 to verdichtet
- Gußasphalt: 2,45 to verdichtet
- Lava: 0,80 to lose

Bodentransporte
Umrechnungen von Bodentransporten erfolgen mit folgenden
Umrechnungsgewichten pro 1 cbm:
- Oberboden: 1,70 to
- Schutt/Unrat: 1,80 to
- Geröll: 1,90 to
- Lehm, Ton: 2,10 to

Abbruchmaterial
Umrechnungen von Abbruchmaterial erfolgen mit folgenden
Umrechnungsgewichten pro 1 cbm:
- Beton bewehrt: 2,5to
- Beton unbewehrt: 2,2to
- Betonbeläge: 2,2to
- Mineral-Tragschichten: 2,15to
- Asphalt-Deckschichten: 2,40to
- Asphalt-Tragschichten: 2,05to

Allgemein
Bei sämtlichen Abrechnungen sind Original-Wiegescheine mit Angabe der
genauen Anschrift der Baustelle, des Datums und der Stoffart beizulegen.
Die Wiegescheine sind im Durchschlag spätestens binnen 2 Werktagen der
Bauleitung vorzulegen.

Sofern der Auftragnehmer ausgebautes Material auf eine eigene Deponie
fährt, ist dies der Bauleitung rechtzeitig mitzuteilen und vorab
gemeinsam aufzumessen.

Selbst ausgestellte Deponiescheine werden nicht anerkannt!

## Zusätzlicher Text
6 Termine

Bauablaufplanung
Der Baubeginn der Gesamtmaßnahme liegt in der 21. Kalenderwoche 2026,
ab dem 18.05.2026. Die Baumaßnahme ist in zwei Phasen (und entsprechende

Lose) unterteilt.

Phase 1 umfasst den Wiederaufbau der Friedhofsanlage (Los 1)
Phase 2 umfasst den Wiederaufbau historische Friedhofsmauer (Los 2)

<Grafik>

Bauablaufplanung Los 1 (Wiederaufbau der Friedhofsanlage)
Der Baubeginn der Gesamtmaßnahme liegt in der 22. Kalenderwoche 2026.
Die Baumaßnahme ist in zwei Phasen (und entsprechende Lose) unterteilt.

Phase 1 umfasst den Wiederaufbau der Friedhofsanlage (Los 1)
Phase 2 umfasst den Wiederaufbau historische Friedhofsmauer (Los 2)

Der Baubeginn für Los 1 (Wiederaufbau der Friedhofsanlage) liegt in der
22. Kalenderwoche.
Für Los 1 gilt eine Bauzeit von 15 Wochen, das Bauende (mit Ausnahme der
Pflanzarbeiten) liegt also in der 37. Kalenderwoche.

Die Pflanzarbeiten haben spätestens ab der 44. Kalenderwoche zu
erfolgen. Es gilt eine Bauzeit von 4 Wochen, das Ende der Pflanzarbeiten
liegt also in der 48. Kalenderwoche.

Bei Überschreitung dieser Termine durch sein Verschulden kommt der
Auftragnehmer in Verzug. Um die Störung des Friedhofs so gering wie
mögliche zu halten, sind die Arbeiten in einem Zug
(Schlechtwetterperioden
und Pflanzarbeiten ausgenommen) auszuführen.

Vororttermine
Der Friedhof ist öffentlich zugänglich und kann jederzeit besichtigt
werden (keine festgelegten Öffnungszeiten). Eine Anmeldung zur
Besichtigung ist nicht erforderlich. Den Bietern wird empfohlen, den
Projektort vor Abgabe des Angebots durch eine Ortsbesichtigung in
Augenschein zu nehmen, jedoch ist die Besichtigung freiwillig.

Allgemeines
Die Ausbauarbeiten müssen nach Auftragsvergabe und umgehend zum
angegebenen  Baubeginn begonnen werden. Witterungsbedingte
Zeitverschiebungen werden nur nach einvernehmlicher Absprache mit dem
Auftraggeber anerkannt.

Bereits fertiggestellte Flächen und Anlagen (auch anderer Lose) sind zu
schützen oder wiederherzustellen.

## Zusätzlicher Text
7 Rechnungsstellung

Rechnungsadresse:

Stadt Bad Münstereifel
Der Bürgermeister
Marktstraße 11 + 15
53902 Bad Münstereifel
E-Mail: wiederaufbauprojekte-SW2@bad-muenstereifel.de

Die Gewährung von Skonto ist nicht zulässig, da Skonto vom
Fördermittelträger nicht akzeptiert wird. Auf den Rechnungen ist die
WAP-Nr. M47 anzugeben.

Die Rechnungen sind als strukturierte E-Rechnungen zu versenden.

## Zusätzlicher Text
8 Zusätzliche Vorschriften, Sonstiges

Baustellenleiter
Der Bieter hat bei der Einweisung einen Ansprechpartner für die
Ausführung der Maßnahme zu nennen, der während der Arbeiten ständig auf
der Baustelle anwesend und mit den Anforderungen der
Leistungsbeschreibung vertraut ist. Die Teilnahme eines verantwortlichen
und entscheidungsbefugten Vertreters des AN an den regelmäßig
stattfindenden Baubesprechungen ist erforderlich.

Beweissicherung
Vor Baubeginn der Arbeiten muss der Zustand der in Anspruch genommenen
Flächen und Zuwegungen vom AN und AG gemeinsam festgestellt und in
geeigneter Form (Fotos, Aktenvermerk) dokumentiert werden. Eine
Ausfertigung der hierbei erstellten Unterlagen ist durch den AN dem AG
zur Verfügung zu stellen.

Materiallieferungen und Gütebestimmungen
Die Lieferung der erforderlichen Materialien zur Erfüllung einer
Leistung ist grundsätzlich im Einheitspreis (EP) mit einzukalkulieren.
Der Zusatz - einschl. Lieferung aller Materialien - wird damit
hinfällig. Es dürfen nur Materialien verarbeitet werden, die von
Lieferwerken stammen, welche einer laufenden, amtlich anerkannten
Gütekontrolle unterliegen. Der AN ist verpflichtet, vor Lieferung von
Betonwaren (Bordsteine, Leitsteine, Platten, Pflaster u.ä.) bereits beim
Lieferwerk zu prüfen, ob die zu liefernden Waren den Anforderungen des
Auftraggebers entsprechen.

Wird durch den AG eine Qualität festgestellt, die nicht den geforderten
Anforderungen entspricht, ist mit einer Herausnahme und Ersatz der
beanstandeten Teile auf Kosten des AN zu rechnen. Die gültigen
DIN-Normen und EN-Normen sowie sonstigen Regelwerke sind in der jeweils
gültigen Fassung zu beachten.

Bedienungsanleitungen und Montageanleitungen
Bedienungsanleitungen und Montageanleitungen für technische Anlagen und
Pflegeanweisungen für Einbauteile sind bei Abnahme beweissicher als
Nebenleistung zu übergeben.

Weitere Hinweise

Zur Abrechnung von Zulagen für erhöhte Homogenbereiche beim Erdaushub
ist mit der Bauleitung ein gemeinsames Aufmaß der Gruben durchzuführen.

Der AN ist verpflichtet, an einer Baustelleneinweisung mit allen
Gewerken teilzunehmen. Außerdem hat er an den regelmäßigen, einmal
wöchentlich stattfindenden Baustellenbesprechungen teilzunehmen, die
während bzw. vor seinen Arbeitszeiträumen auf der Baustelle stattfinden.

Tagesberichte sind bautäglich zu führen und von der Bauleitung
regelmäßig beim wöchentlichen Baustellentermin unterzeichnen zu lassen.
Die Lieferscheine der Schüttgüter sind mit

- Datum,
- Wiegescheinnummer
- Nettogewicht

in die Tagesberichte einzutragen und von der Bauleitung beim
wöchentlichen Baustellentermin gegenzeichnen zu lassen.

Stundenlohnarbeiten sind von der Bauleitung anzuordnen. Die
Stundenlohnnachweise sind mit:

- Datum,
- Name des Anordnenden AG,
- Name des Ausführenden AN,
- Qualifikation des Ausführenden,
- Anfangs- und Endzeiten einschließlich evtl. Pausen,
- Materialnachweis,
- Vollständige Beschreibung der ausgeführten Arbeiten,
- Ausführungsort,
- Unterschrift mit Datum

zu versehen und der Bauleitung unverzüglich vorzulegen.

## Zusätzlicher Text
9 Planunterlagen (Los 1)

Folgende Pläne werden Vertragsbestandteil (Los 1):

Lagepläne
1.1 Lageplan
1.2 Pflanzplan

Details
2.1 Aufbauten Wegebau
2.2.1 Einfassungen an aufgehendem Bauteil
2.2.2 Einfassungen an Pflasterflächen
2.2.3 Einfassungen an Asphaltflächen
2.2.4 Einfassungen an Wassergebundener Decke
2.3 Sitzbank
2.4 Wertstoffsammelstelle
2.5 Schöpfbecken

3.1.1 Rampe, Lageplan
3.1.2 Rampe, Querschnitt

4.1 Regeldetail Baumpflanzung mit Dreibock
4.2 Heckenpflanzung und Rasen

## Los 1, Wiederaufbau Friedhofsanlage

### Titel 1 Baustelleneinrichtung

**1.1 Baustelleneinrichtung**
Baustelle einrichten und Vorhalten der
Baustelleneinrichtung und
Geräte für sämtliche in der Leistungsbeschreibung
aufgeführten
Arbeiten, für die gesamte Bauzeit. Nach Abschluss der
Arbeiten
ist die Baustelle zu räumen, alle genutzten Stand- und
Lagerflächen zu säubern und für den geregelten
Friedhofsbetrieb
wiederherzustellen.
Der Einsatz von Hebebühnen, Baumstubbenfräsen,
Radladern
oder alternativen Arbeitstechniken ist den
Grundstücksgegebenheiten anzupassen und in den EP
einzurechnen.
Menge: 1,000 psch

**1.2 Verkehrsrechtliche Anordnung und Beantragen Sondernutzung**
Einholen der verkehrsrechtlichen Anordnung und
beantragen der
im Bereich der Baustelle und der
Baustelleneinrichtungsfläche. Die verkehrsrechtliche
Anordnung ist 4 Wochen vor festgelegtem
Baubeginn einzuholen und dem AG vorzulegen.

Die Gebühr für das Einholen der verkehrsrechtlichen
Anordnung
ist in die Position einzukalkulieren. Diese Pauschale
gilt für die
gesamte Bauzeit und wird nur einmal vergütet.
Menge: 1,000 St

**1.3 Verkehrszeichen**
Verkehrszeichen nach § 40 STVO, Oberfläche retro
reflektierend, mit Aufstellvorrichtung, aufstellen,
über
die gesamte Bauzeit vorhalten, umsetzen und räumen.

Ausführung gemäß vom AN einzuholenden
Verkehrsrechtlichen Anordnung.
Menge: 1,000 St

**1.4 Sanitäre Einrichtung**
Sanitäre Einrichtung für alle am Bau Beteiligten
aufstellen, über
die gesamte Bauzeit vor- und instandhalten, sowie
wieder
entfernen.
In den Preis sind die Kosten für die Installation, das
Auffangen
und der komplette und ordnungsgemäße Abtransport des
Abwassers einzurechnen. Frischwasser kann an der
vorhandenen
Zapfstelle (Hydrant) in der Straße "An der Ley" oder
von den
Wasserzapfstellen auf dem Friedhof entnommen werden.

Die evtl. notwendigen Schlauchbrücken sind in den Preis

einzukalkulieren. Der eventuell nötige Ab- und
Wiederaufbau
der sanitären Einrichtung vor den Pflanzarbeiten ist in
den
Preis miteinzubeziehen.
Frischwasser und Strom müssen vom AN direkt mit den
Versorgern abgerechnet werden.

Die Errichtung der Zugänge, Betrieb und Unterhalt sind
im
Preis enthalten.

Die Wochenanzahl umfasst die Wochen, in denen der
AN tatsächlich auf der Baustelle arbeitet.
Menge: 19,000 Wo

**1.5 Bauschutzzaun aufstellen, vorhalten und abbauen**
Bauschutzzaun aufstellen, vorhalten und abbauen,
während der gesamten Bauzeit,
gemäß Zeichnung und/oder Angabe der Bauleitung,
Zaunhöhe 2,0 m, versetzbar,

auf unbefestigtem und befestigtem Untergrund,

aber ohne Befestigung im Untergrund,

aus Einzelelementen mit verzinktem Stahlrohrrahmen und
Vergitterung, mit Standfüßen, während der Bauzeit
vorhalten
und unterhalten sowie nach Beendigung der Bauzeit
entfernen.

Vergütung nach Baufortschritt, Abrechnung nach
Längenaufmaß.
Menge: 120,000 m

**1.6 Baustellentor aufstellen, vorhalten und abbauen**
Baustellentor aufstellen, vorhalten und abbauen,
gemäß Zeichnung und/oder Angabe der Bauleitung,
bestehend aus Bauschutzzaun, zweiflügelig, Zaunhöhe:
2,0 m,
Lichte Weite: ca. 5,0 m, versetzbar. Auf befestigtem
und
unbefestigtem Untergrund, ohne Befestigung im
Untergrund,
aus Einzelelementen mit verzinktem Stahlrohrrahmen und
Vergitterung, mit Standfüßen, während der Bauzeit
vorhalten
und unterhalten sowie nach Beendigung der Bauzeit
entfernen.

Vergütung nach Baufortschritt, Abrechnung nach Stück.
Menge: 1,000 St

**1.7 Bauschutzzaun umsetzen**
Bauschutzzaun umsetzen, Zaunhöhe 2,0 m,

versetzbar, auf unbefestigtem Untergrund,

ohne Befestigung im Untergrund,
aus Einzelelementen mit verzinktem Stahlrohrrahmen und
Vergitterung, mit Standfüßen,

Bauschutzzaun nach besonderer Anordnung des AG
umsetzen, Zaun umsetzen nach Zeichnung und/oder Angabe
der
Bauleitung.

Abrechnung nach Längenaufmaß
Menge: 60,000 m

**1.8 Tägliches Sauberhalten der Zugangswege zur Baustelle**
Sauberhalten der Wege im Baustellenbereich und im
Bereich
der Zufahrt zum Friedhof, sowie Sauberhalten des
Baustelleneinrichtungsfeld (Friedhofsbereich!) während
der gesamten Baumaßnahme mit geeignetem Gerät nach Wahl
des AN.
Das anfallende Material ist mindestens 1x wöchentlich
zu entsorgen
Menge: 1,000 psch

**1.9 Baumschutz R SBB (2023) incl. Stammschutz, d=20-50cm**
Baumschutzmaßnahmen gem. R SBB (2023) durchführen,
einschließlich Herstellung eines  Stammschutzes durch
Ummantelung aus Brettern einschl. Polsterung gegen
den Baum herstellen, vorhalten und beseitigen.

Vorhaltung für die Dauer der vertraglichen
Ausführungszeit,
Polsterung aus alten Autoreifen und Holzwolle.

Stammdurchmesser: über 20 bis 50 cm,

Mindestabstand vom Stamm: 25 cm,

Mindestdicke der Bretter: 24 mm,

Mindesthöhe: 2 m.

Abrechnung nach Anzahl
Menge: 4,000 St

### Titel 2 Vorbereitende Arbeiten

*Hinweis*
Hinweis zur Entsorgung

Aufnehmen
Unbrauchbare Materialien/ Störstoffe sind vom gesamten
Baugelände aufzunehmen und in getrennten Haufen zu
sammeln. Die Gesamtfläche beträgt ca. 3.200 qm.
Die maximale Transportentfernung beträgt 150m.
Die Beendigung der Sammelaktion ist dem AG zur
Erstellung eines gemeinsamen Aufmaßes vor Abfuhr der
Störstoffe anzuzeigen.

Entsorgung
Die unbrauchbaren Materialien / Störstoffe werden
Eigentum des AN und sind bei einer zugelassenen
Deponie, Entsorgungsstelle oder Sortieranlage gemäß den
geltenden Richtlinien einer Wiederverwertung
zuzuführen. Der Nachweis der geordneten Entsorgung ist
unmittelbar zu erbringen. Abrechnung nach Aufmaß und
Entsorgungsquittungen/Wiegekarten und der
Fahrtenschreiberkarten der jeweiligen
Tranportfahrzeuge.

Kippgebühren
Es wird darauf hingewiesen, dass im Einheitspreis der
folgenden Positionen die Kippgebühren enthalten sind.

**2.1 Obere Vegetationsschicht mähen, abschieben und entsorgen**
Pflanzl. Bodendecke (Grasnarbe) mähen, abräumen
und aufnehmen zur Vorbereitung von Baumpflanzungen
und/oder Nivellierung/Ansaat.
Bewuchs: Rasen einschließlich Wurzelschicht

in Kleinflächen rundum der Grabstellen
Böschungsneigung bis 1:3

Schichtdicke über 5 - 10 cm,

Anfallendes Material laden und fachgerecht entsorgen.
Abrechnung nach Flächenaufmaß
Menge: 486,500 m2

**2.2 Position wie vor, jedoch**
Abtragen im Kronenbereich von Altbaumbestand
in Handarbeit und mit leichtem Gerät.
Böschungsneigung: bis 1:3
Menge: 20,000 m2

**2.3 Mischmaterial aufnehmen**
Aufnehmen der Flächen zwischen Grabstellen
und Wegeflächen. Flächen, die der Höhenanpassung
zwischen Wegen etc. und den Grabstellen dienen
vorsichtig aufnehmen.

Material: Aufwuchs, Splitt, Betonresten und Mischgut
D. bis 20 cm

Material aufnehmen in Kleinflächen entlang der
Grabstellen, abfahren und entsorgen. Wiederauffüllung
wird in gesonderter Position beschrieben.

Abrechnung nach Wiegescheinen und Flächenaufmaß.
Menge: 150,000 m2

**2.4 Wurzelsuchgraben**
Aushub in Handarbeit, im Bereich der Bestandsbäume,

gem DIN 18300,
Oberboden,
Breite: ca. 100 cm, Tiefe: ca. 30 cm,

Anfallendes Material im Baustellenbereich zum
Wiedereinbau in Mieten lagern.
Abrechnung nach Abtragsprofil
Menge: 5,000 m3

**2.5 Sträucher roden, 1,5 - 4,0 m**
Sträucher entlang Bestandsgebäuden roden
Höhe: 1,50 - 5,0 m
Breite: 1,0 - 4,0 m
Böschungsneigung: eben bis 1:3
in Kleinflächen
Gehölzart: Mischhecke.
einschließlich roden des Wurzelstockes, Wurzellöcher
mit
umgebenden Material verfüllen, für Hecken- und
Strauchanpflanzung.
Abfallmaterial laden und der Verwertung nach Wahl des
AN
zuführen.
Einschließlich aller evtl. anfallenden
Entsorgungsgebühren.
Abrechnung erfolgt über Flächenaufmaß.
Menge: 1,000 m2

**2.6 Sträucher roden, 0,3- 1,5 m**
Sträucher entlang Bestandsgebäuden und Mauern roden.
Höhe: 0,3 - 1,5 m
Breite: 1,0 - 4,0 m
Böschungsneigung: eben bis 1:3
in Kleinflächen
Gehölzart: Mischhecke einschließlich Roden des
Wurzelstockes,
Wurzellöcher mit umgebenden Material verfüllen, für
Hecken- und Strauchanpflanzung.
Abfallmaterial laden und der Verwertung nach Wahl des
AN
zuführen.
Einschließlich aller evtl. anfallenden
Entsorgungsgebühren.
Abrechnung erfolgt über Flächenaufmaß.
Menge: 1,000 m2

**2.7 Gehölze fällen**
Gehölze, St. Umfang bis 80 cm, Höhe bis 15 m
Gehölz wird Eigentum des AN
Der Stammumfang wird 1,0 m und die
Stockabschnitte 20 cm über dem Boden
gemessen.
Laub- und Nadelholz

Gehölz wird Eigentum des AN und ist
einer Wiederverwertung zuzuführen
Menge: 1,000 St

**2.8 Betonbordstein aufnehmen und entsorgen**
Bordstein komplett aufnehmen
Material: Beton
Maße: B 60-180mm, H 200-300mm
inkl. Bettung aus Beton unbewehrt,
inkl. Rückenstütze und Sauberkeitsschicht

aufbrechen und fachgerecht entsorgen.
Abrechnung nach Längenmaß
Menge: 120,000 m

**2.9 Betonsteinrinne, Muldenrinne aufnehmen und entsorgen**
Betonsteinrinne aufnehmen,
7-reihig,
Material: Rinnenpflaster-, Natur- oder Muldensteine

und Entwässerungsrinne aus Beton inkl. Abdeckung

Rastermaß:
alle Formate und Dicken,
Verlegeart: 7-zeilige Rinne,
Gesamtbreite: bis 90 cm,
inkl. Entwässerungsrinne
inkl. Bettung aus Beton unbewehrt,
inkl. Mörtelfuge
inkl. Rückenstütze, Fundament und Sauberkeitsschicht

aufbrechen und fachgerecht entsorgen.
Abrechnung nach Längenmaß
Menge: 5,000 m

**2.10 Natursteinplatten aufnehmen zum Wiedereinbau**
Natursteinplatten in Teilflächen aufnehmen,
in den Seitenbereichen des Zugangs zur Kirche,
zum Abbruch des Natursteinkantensteins

Format: 30 - 50 x 30 - 70 cm,
Dicke: 6 - 8 cm,

aufbrechen und zum Wiedereinbau seitlich
lagern, Abrechnung nach Flächenaufmaß.
Menge: 28,000 m2

**2.11 Kantenstein aus Naturstein aufnehmen und entsorgen**
Kantenstein vorsichtig komplett aufnehmen
entlang zu erhaltender Natursteinplattenfläche
am Eingang zur Kirche
Material: Naturstein
Maße: B 80-120mm, H 200-300mm
inkl. Bettung aus Beton unbewehrt,
inkl. Rückenstütze und Sauberkeitsschicht

aufbrechen und fachgerecht entsorgen.
Abrechnung nach Längenmaß
Menge: 40,000 m

**2.12 Betonpflaster aufnehmen und entsorgen**
Betonpflaster aufnehmen in Teilflächen,

Format: 10 - 20 x 20 - 30 cm,
Dicke: 6 - 10 cm,

inkl. Tragschichten
Dicke: ca. 30 cm

aufbrechen und fachgerecht entsorgen,
Abrechnung nach Flächenaufmaß.
Menge: 80,000 m2

**2.13 Polygonalplatten aufnehmen zum Wiedereinbau**
Natursteinplatten, Polygonalplatten aufnehmen
in Kleinflächen,
im Bereich  der vorh. Rampe zur Aussegnungshalle.

Format: 20 x 20 bis 80 x 80 cm (polygonal),

Dicke: 6 - 8 cm,
inkl. Tragschichten und Betonfugenmaterial
Dicke: ca. 30 cm aufbrechen, Platten auf der
Baustelle lagern zum Wiedereinbau nach Erstellen
des Hauptwegs etc.
Überschüssige Platten gehen in das Eigentum des AN
über und sind fachgerecht zu entsorgen.
Abrechnung nach Flächenaufmaß.
Menge: 12,000 m2

**2.14 Bit. Befestigung (D = 5-25 cm) schneiden**
Bituminöse Befestigung mit einem schallgedämmten
Nassschneidegerät senkrecht und geradlinig schneiden.

Dicke: 5 bis 25 cm

Das Aufbruchmaterial ist entsprechend dem
Kreislaufwirtschaftsgesetz zu verwerten bzw. zu
beseitigen.

Abrechnung nach Längenmaß
Menge: 5,000 m

**2.15 Bit. Befestigung (D = 5-25 cm) aufnehmen und entsorgen**
Bituminöse Befestigung, sauber anschneiden und
aufbrechen. Menge Kreuz-und Querschnitte zur
"Portionierung" nach den Anforderungen des eingesetzen
Geräts einrechnen.
In Teilflächen, Neigung bis 1:3

Dicke: 5 bis 25 cm

Der Ausbauasphalt ist gemäß RuVA-StB der
Verwertungsklasse A zuzuordnen (Abfallschlüsselnummer
AS 17 03 02).
Das Aufbruchmaterial ist entsprechend dem
Kreislaufwirtschaftsgesetz zu verwerten bzw. zu
beseitigen. Der Nachweis der ordnungsgemäßen Verwertung
bzw. Beseitigung ist der örtlichen Bauleitung
vorzulegen. Die Gebühren der Beseitigung werden vom AN
übernommen.

Abrechnung nach Flächenaufmaß
Menge: 170,000 m²

**2.16 Oberbauschichten ohne Bindemittel aufnehmen und entsorgen**
Frostschutzschicht, Schottertragschicht, Deckschichten
ohne Bindemittel (Splitt, Kies und Schotter) im Bereich
der
zu erneuernden Wege, zum Teil als Baustoffgemische,
(geringere Einmischung von Beton-, Ziegel-,
Mörtelresten)
aufbrechen.

Dicke: 10 bis 50 cm

Das Aufbruchmaterial ist entsprechend dem
Kreislaufwirtschaftsgesetz zu verwerten bzw. zu
beseitigen. Der Nachweis der ordnungsgemäßen Verwertung
bzw. Beseitigung ist der örtlichen Bauleitung
vorzulegen. Die Gebühren der Beseitigung werden vom AN
übernommen.

Abrechnung nach Wiegescheinen und Flächenaufmaß.
Menge: 350,000 m2

**2.17 Deckschichten ohne Bindemittel aufnehmen und entsorgen**
wie vor, jedoch nur Deckschichten ohne Bindemittel
aufbrechen. Im nördlichen Bereich des Friedhofsm, Deckschicht der Kieswege.

Dicke: 5 bis 15 cm

Das Aufbruchmaterial ist entsprechend dem
Kreislaufwirtschaftsgesetz zu verwerten bzw. zu
beseitigen. Der Nachweis der ordnungsgemäßen Verwertung
bzw. Beseitigung ist der örtlichen Bauleitung
vorzulegen. Die Gebühren der Beseitigung werden vom AN
übernommen.

Abrechnung nach Wiegescheinen und Flächenaufmaß.
Menge: 100,000 m2

**2.18 Betonfundamente aufbrechen**
nach Anweisung AG, in Kleinflächen, Aufstemmen von Betonfundamenten entlang der
Grabstellen, auch entlang Stützwänden,
Einfassungen, Sockeln.

Vorsichtiges Arbeiten - Grabstellen
D. 30-80 cm aus Beton, nicht armiert,
aufbrechen und aufnehmen,
in Kleinbauwerken und Fundamenten.

Material: Beton aufbrechen, aufnehmen und
fachgerecht entsorgen.
Im gesamten Bereich der Baustelle.

Abrechnung nach Aufmaß und Wiegescheinen.
Menge: 16,000 to

**2.19 Wasserzapfstelle abbrechen**
Kleinbauwerke aus Naturstein-Beton-Gemisch aufbrechen
Wasserzapfstellen aus vermauerten Natursteinblöcken,
inkl. allen Bauteilen (Betonfertigteil, Steigleitung,
Wasserspeier,
-hahn etc.) von Frischwasserzufuhr abklemmen und
vorsichtig abbrechen.
Bauwerk inkl. aller Fundamente aus Beton, Sauberkeitsschichten etc.
Material: Beton, Naturstein etc.
Dicke des Beckens: 10 bis 30 cm,

aufbrechen und fachgerecht entsorgen.
in zwei Teilbereichen.

Abrechnung nach Stück
Menge: 2,000 St

*Hinweis*
Vorbereitung Neuanstrich Holzzaun (Buschhöhlenweg)

**2.20 Holzzaun säubern und schleifen**
Zaunlatten säubern, schleifen und entstauben
Holzzaun an der nördlichen Grenze (Buschhöhlenweg)
Latten säubern, schleifen und entstauben
Holzlatten aus gesäumtem Schnittholz, ca. 200cm x 20cm,
auf
Tragkonstruktion des Zaunes und des Portals befestigt.

Abrechnung nach Flächenmaß
Menge: 69,000 m2

**2.21 Schützen der Tragstruktur**
Pfosten und Riegel der tragenden Struktur schützen,
gegen Verschmutzungen während der Malerarbeiten,
vollflächig abdecken oder abkleben.
Das Entfernen der Abdeckung und des Klebebandes,
ohne die Oberfläche zu beschädigen, nach Abschluss der
Arbeiten ist im Preis enthalten. Materialreste sind zu
entsorgen. Die Entsorgung ist ebenfalls im Preis
einzukalkulieren.
Abrechnung nach abzudeckender Fläche
Menge: 7,000 m2

**2.22 Beseitigen von Fremd- und Störstoffen, Bauschutt**
Im gesamten Bereich der Baustelle,
Fremd- und Störstoffe, Bauschutt, und inertes Material
nach Stoffgruppen getrennt auflesen, aufnehmen,
abfahren und entsorgen.

Abrechnung nach Wiegekarte
Menge: 3,000 to

**2.23 Beseitigen von Fremd- und Störstoffen, Beton**
Div. Bauschutt und Kleinbauwerke aus Beton
aufbrechen und aufnehmen,
in Kleinflächen, Kleinbauwerken und Fundamenten.

Material: Bauschutt-Trümmergestein-Gemisch,
Kantenlänge teilweise größer als 30 cm,
Dicke: 30 bis 80 cm,
aufbrechen und fachgerecht entsorgen.

Abrechnung nach Wiegeschein.
Menge: 3,000 to

**2.24 Beseitigen von Fremd- und Störstoffen, Metall**
Fremd- und Störstoffe, Metall
(Fahrradständer, Müllbehälteraufhängung, Pfosten etc.)
nach Stoffgruppen getrennt auflesen, aufnehmen,
inkl. aller Fundamente etc.
abfahren und entsorgen.
Im gesamten Bereich der Baustelle.

Abrechnung nach Wiegekarte
Menge: 100,000 kg

**2.25 Beseitigen von Fremd- und Störstoffen, kompostierfähiges Material**
Fremd- und Störstoffe, kompostierfähiges Material
incl. unbehandeltes Holz
nach Stoffgruppen getrennt auflesen, aufnehmen,
abfahren und entsorgen.
Im gesamten Bereich der Baustelle.

Abrechnung nach Wiegekarte
Menge: 5,000 to

**2.26 Bodenentsorgung BM-F3**
Entsorgung von Bodenmassen BM-F3 gemäß
Ersatzbaustoffverordnung (EBV). Diese Position
beinhaltet
das ordnungsgemäße Entsorgen auf einer geeigneten
Deponie.

In diesem Preis sind Regiekosten, vereinfachter
Entsorgungsnachweis oder Sammelnachweis und evtl.
anfallende Mehrkosten für den Transport
einzukalkulieren, inkl. Verwertungskosten.
Eine Kopie des vereinfachten Sammelnachweises ist bei
einer Sammelentsorgung vor Beginn der Arbeiten dem AG
zu überlassen.

Abrechnung nach Wiegekarte
Menge: 1,000 to

### Titel 3 Erdarbeiten

**3.1 Oberboden abtragen und lagern**
Oberboden profilgerecht abtragen
von Grünflächen
in nicht zusammenhängenden Flächen
Ausbautiefe bis 40 cm
lösen, fördern, laden und
anfallendes Material im Baustellenbereich zum
Wiedereinbau in Mieten lagern,
einfache Transportstrecke bis 150 m.
Abrechnung nach Abtragsprofil
Menge: 13,000 m3

**3.2 Position wie vor, jedoch**
im Wurzelbereich von Bäumen und
Vegetationsbeständen, im Bereich von Einbauten,

wie Schächten, Leitungen, Kabeln, etc.,
in Handarbeit, in Einzelgruben.
Menge: 3,000 m3

**3.3 Oberboden (bauseitig) einbauen**
Oberboden andecken,
in Mieten bauseitig gelagert,

gemäß Lage- und Höhenplan bzw. Angabe der Bauleitung,
zwischen den Grabstellen und entlang der neuen Wege,
lagenweise profilgerecht in Pflanz- und Rasenflächen
einbauen,
Einbaudicke 20 - 40 cm
inkl. Transport vom Lagerort, Förderweg bis 150 m

Abrechnung nach Auftragsprofil
Menge: 13,000 m3

**3.4 Sandigen Oberboden liefern und einbauen**
Sandigen Oberboden liefern, transportieren und
profilgerecht
einbauen in Pflanz- und Rasenflächen,
in nicht zusammenhängenden Kleinflächen
zwischen den Grabstellen und entlang der neuen Wege.
Ohne Fremdkörper, feinkrümelig, locker.

Einbau in Lagen von 10-30cm,
Pflanzflächen: 30 cm,
Ansaatflächen: 20 cm,
Pflanzflächen unter Bestandsbäumen: 10 cm,
Anschlüsse an Wege, Plätze und sonstige Beläge 2 cm
unter
OK Einfassung.

Neigung der Fläche: eben bis 1:3
Menge: 105,000 to

**3.5 Boden lösen, laden und abfahren**
Boden im Bereich der neuen Pflanzflächen profilgerecht
lösen
Boden ist schichtenweise zu lösen und ggfs.
nach Bodenart zu trennen und zu entsorgen.

Im Bereich der gesamten Baustelle in Kleinflächen.

In diesem Preis sind evtl. Regiekosten, vereinfachter

Entsorgungsnachweis oder Sammelnachweis und evtl.
anfallende Mehrkosten für den Transport
einzukalkulieren, inkl. Verwertungskosten.
Eine Kopie des vereinfachten Sammelnachweises ist bei
einer Sammelentsorgung vor Beginn der Arbeiten dem AG
zu überlassen.

Ausbautiefe 0,1 bis 0,5 m

Abrechnung nach Aufmaß
Menge: 10,000 m3

**3.6 Position wie vor, jedoch**
Schachtung in reiner Handarbeit,
entlang Einfriedungen und Gebäudemauern,
um Versorgungsleitungen, sowie um vorhandene, eng
beieinander liegender Kanalrohre, etc.
Der Nachweis für die Notwendigkeit von Handarbeiten ist
durch Fotos
zu dokumentieren. Nur in vorheriger Absprache mit der
Bauleitung.
Menge: 1,000 m3

**3.7 Aushub, Boden BM-F3**
Aushub für die Abfuhr belasteter Boden BM-F3 nach
Ersatzbaustoffverordnung (EBV). Auskofferungstiefe bis
ca. 0,80 m, einschl. den zusätzlichen Aufwänden für die

Trennung des abzufahrenden Materials.

Aufnehmen, laden und entsorgen.
Abrechnung nach Wiegekarte
Menge: 1,000 to

*Hinweis*
Planierungsarbeiten

**3.8 Erdplanum der Vegetationsflächen**
Vor Auftrag der Vegetationsschicht Baugrund lockern,
Bearbeitungstiefe mind. 20 cm.
Erdplanum der Vegetationsflächen herstellen (im Bereich
der
Baumpflanzungen, Rasenflächen, Heckenpflanzung), nach
Angabe des AG mit einer Genauigkeit von +- 3 cm
herstellen.

Bauschutt, Unrat, Steine und Pflanzenaufwuchs laden und
zu
Lasten des AN abfahren, nicht zusammenhängende Flächen,

Bodenklasse 3 bis 5, Auf- oder Abtrag bis 10 cm als
Massenausgleich, Ausführung maschinell, in von
Maschinen
nicht erreichbaren Flächen in Handarbeit.

Maximal zulässige Unebenheiten der Oberfläche innerhalb

einer 4 m langen Messstrecke +/- 3 cm.

Die Ableitung des evtl. auftretenden Oberflächenwassers

ist Sache des AN und wird nicht besonders vergütet. Das

Planum muss vor Einbau des Oberbodens von der
Bauleitung
abgenommen werden.

Die Abrechnung erfolgt nach m2.
Menge: 410,000 m2

**3.9 Planum (Pflasterflächen, Wege etc.) herstellen**
Geländeflächen zur Erstellung des Planums und  aller
Koffersohlen im Ab- und Auftrag von max. +/- 10 cm nach

Planunterlagen und Anweisung der Bauleitung
einplanieren.
Restflächen sind von Hand zu bearbeiten.

Sämtliche Koffersohlen sind gemäß ZTVE-Stb
und DIN 18035, Teil 4 bis 7 zu verdichten.

Bei Wegeflächen:
Abweichung von der Nennhöhe max.: +/- 3 cm
Spaltweite unter 4-m-Richtlatte max.: bis 3 cm

Planum muss vor Einbau von Frostschutz- und/oder
Tragschichten vom AG abgenommen werden.
Menge: 530,000 m2

### Titel 4 Ver- und Entsorgung

*Hinweis*
Kabel- und Wasserleitungsgräben

Die Gräben verlaufen geradlinig oder im weiten
Kreisbogen.
Grabensohle einplanieren und verdichten. In Grabensohle
Planuum herstellen.

Die Abrechnung des Bodenaushubs erfolgt nach DIN 4124
bzw.
Aufmaß. Minderaushub wird abgezogen, Mehraushub nicht
vergütet

Die Abrechnung erfolgt nach lfdm.

**4.1 Grabenaushub (Frischwasserleitung) bis 125 cm**
Boden der Leitungsgräben, Homogenbereich B, ausheben,
nicht geeignetes Material laden und zu einer AN-Kippe
fahren und ordnungsgemäß zu Lasten des AN
entsorgen, Füllmaterial seitlich lagern zum
Wiedereinbau.

Für Anschluss Schöpfbrunnen.

Breite gem. DIN 4124 und EN 1610
Tiefe bis 125 cm
Menge: 70,000 m

**4.2 Grabenaushub (Frischwasserleitung) 125 cm bis 175 cm**
wie vor, jedoch Tiefe bis 175 cm, Grabenwände
senkrecht, mit Saumbohlenverbau in den
oberen 50 cm oder geböscht (60°)

Für Anschluss Schöpfbrunnen.

Breite gem. DIN 4124 und EN 1610
Tiefe bis 175 cm
Menge: 10,000 m

**4.3 Grabensohle herstellen, Sandbett (Frischwasserleitung)**
Lieferung und Einbau einer 10 cm dicken Sandschicht in
Grabenbreite, Material auf die Grabensohle oder nach
Angaben des AG höhen- und fluchtgerecht einbauen und
verdichten.
Menge: 80,000 m

**4.4 Warnband aus Kunststoff (Frischwasserleitung)**
Liefern und Verlegen eines Warnbandes aus Kunststoff
mit Metalleinlage zur Ortung, intensiv blau leuchtend,
40 mm breit, mit der Aufschrift "Achtung
Wasserleitung
Menge: 80,000 m

**4.5 Druckwasserrohr (Frischwasserleitung/Schöpfstelle)**
PE 100 RC Rohr 1 1/4 Zoll 40 x 3,7 mm
Coextrudiertes 2-Schichtrohr aus PE 100 RC
Werkstoff: PE 100 RC
Zulassung: DVGW, PAS 1075 Typ 2, DIN CERTCO
gem. DIN EN 12201

komplett einbauen, inkl. aller Bauteile und
anschließen.
Menge: 80,000 m

**4.6 Verfüllen der Gräben (Frischwasserleitung)**
Nach dem Verlegen der Leitungen und dem Abdecken
mit Füllsand (s. gesonderte Pos.) in die Gräben
ist der Aushub entsprechend dem Schichtenaufbau in
Lagen bis 30 cm bis zur OK Planum zu verfüllen und
zu verdichten.
Der verdrängte Boden wird Eigentum des AN und ist
zu entsorgen.
Menge: 80,000 m

**4.7 Leitungsanschluss an vorh. Grundleitung**
Im Bereich der zu erneuernden Rinne im Übergang zum
Vorplatz
der Kirche, Leitungsanschluss an vorhandene KG-Leitung
herstellen.
Die vorhandene Leitung ist mit zwei Trennschnitten zu
trennen, mittels Überschiebmuffe und einem Abzweig zu
montieren. Die neue Leitung
ist anzuschließen.

Eventuell notwendige Formteile sind in den Preis
einzurechnen

anzuschließende Leitung: DN 160
Menge: 1,000 St

**4.8 Rinne aus Rinnenplatten**
Platten aus Beton nach DIN EN 1339, Qualität DIKPU
leicht gefast, zum Bau von Entwässerungsrinnen.
Abmessung 30 cm x 30 cm x 8 cm

Platten liefern und als Fließrinne auf ein mindestens
20 cm dickes und noch nicht abgebundenes
Betonfundament C 20/25 einschließlich der
erforderlichen Aussparungen für Straßenabläufe als
Rinne fachgerecht gemäß DIN 18318 einbauen.
Nach Einbau des Straßenablaufs ist die Rinne entsprechend zu bearbeiten, einschließlich der erforderlichen Schnitte.

Die Verlegevorschriften des Herstellers sind zu
beachten.

Fugen mit Mörtel verfüllen und nachschlämmen. Alle 4-6
m, sowie an festen Einbauten sind Bewegungsfugen
anzuordnen. Nach dem Versetzen und Verfugen müssen die
Platten und ggf. die Bordsteine von eventuellen
Verschmutzungen gereinigt werden.

Die Leistungen verstehen sich einschließlich aller
erforderlichen Nebenarbeiten.

Abrechnung nach Aufmaß/Rinnenlänge
Menge: 5,500 m

**4.9 Straßenablauf ohne Aufsatz**
zum Einbau in Pflasterrinne, normale Bauhöhe,
aus Betonfertigteilen nach DIN 4052
ohne Aufsatz liefern und einschließlich der Erdarbeiten

nach Einbauanleitung des Herstellers komplett verlegen.

Auflager aus Beton C 20/25, 20 cm dick, herstellen.

Fugen mit Mörtel nach DIN 19573 dicht füllen, Füllung
glattstreichen.
Ablauf mit Ablaufstutzen DN/OD 160 zum Anschluss von PP
-Rohren nach EN 1852.

Straßenablauf bestehend aus:
- Boden
- Konus
- Auflager

Bauhöhe: bis 50 cm

Aufsatz wird gesondert berechnet.
Menge: 1,000 St

**4.10 Aufsatz für Straßenablauf der Vorposition**
Aufsatz 500x300 Pultform, Schlitzweite 16 mm
Einbau in Pflasterrinne
Klasse B 125 entsprechend DIN EN 124, DIN 1229,
Pultform, Bauhöhe 100 mm,
Rahmenaußenmaße 300x500mm,
Rahmen aus Gusseisen, hochziehbar, umlaufend
geschlossen,

mit dämpfender Kunststoffeinlage,
mit Eimerauflage für Eimer nach DIN 4052
Rost aus Gusseisen, ohne Arretierung

liefern und entsprechend Herstellerhinweisen einbauen.
Menge: 1,000 St

**4.11 Eimer für Straßenablauf**
Schlammeimer aus Stahl, verzinkt
nach DIN 4052 Teil 4, Form C3 für
Straßenablauf liefern
Menge: 1,000 St

**4.12 Revisionsschächte höher setzen, Ausgleichsringe**
Die vorhandenen Schachtabdeckungen bzw. das Auflager
des
Schachtdeckels höhenmäßig an neu hergestellte
Oberflächen
anpassen. Einzurechnen ist der Mehraufwand durch das
höhenmäßige Regulieren vorhandener Ausgleichsringe, das
Austauschen von Ausgleichsringen und die ggf. dafür
erforderlichen Erdarbeiten im Homogenbereich B.

Höhenanpassung bis +10 cm.
Unterbeton aus Beton C 20/25 nach DIN EN 206-1 / DIN
1045-2

Seitlich gelagerten Schachtdeckel unter Verwendung der
alten
Schmutzfänger wieder einbauen.

Abrechnung nach Anzahl
Menge: 8,000 St

**4.13 Erstellen Sickervolumen**
Vollständiges Erstellen von Versickerungsvolumen,
Volumen bis 2,3 m3 (ca. 1,5 m x 1,5 m x 1,0 m)
inkl. der notwendigen Erdarbeiten,
freikommendes Material kann im Bereich der vorhandenen
Lunken eingebaut werden (nach Aussieben von Steinen,
Wurzeln,
Pflanzenresten etc.).
Auskleiden der Sickergrube mit Filtervlies und
Verfüllung mit
Rollkies 16/32.

Inkl. Lieferung aller Materialien und Arbeiten

Abrechnung nach Sickervolumen (m3)
Menge: 10,000 m3

### Titel 5 Oberbau

**5.1 Planum nachverdichten**
Vorh. Planum im Bereich der geplanten befestigten
Oberflächen mittels Vibrationsverdichtungsgerät
nachverdichten.
Menge: 530,000 m²

**5.2 Kontrollprüfung Baugrund Verformungsmodul Dynamisch**
Den Nachweis über die geforderten Verformungsmodule für
die befestigten Flächen auf dem Planum und den
Tragschichten hat der AN mittels
Lastplattendruckversuche eigenständig zu erbringen.
Diese Aufwendungen sind in den jeweiligen EPs
einzukalkulieren. Die ausgeschriebenen
Lastplattendruckversuche verstehen sich als eine
zusätzliche, vom Bauherrn angeordnete,
Standfestigkeitsprüfung.

Dynamischer Lastplattendruckversuch,
durch ein anerkanntes Institut,
zur Bestimmung der Tragfähigkeit des Baugrunds,
inkl. aller Nebenarbeiten, Gestellung des Geräts,
Nachzuweisender Wert: Ev2 min. 45MN/m²,
Verhältniswert: Ev1/Ev2 max. 2,5 gemäß ZTV SoB-StB,
Zeitpunkt und Ort sind mit der Bauleitung abzustimmen.
Abrechnung nach Anzahl
Menge: 10,000 St

**5.3 Schutzlage liefern und einbauen**
Schutzlage im Anschlussbereich zur Kirche liefern und
einbauen

Schutzlage zum Schutz von Abdichtung, Dämmung und
Fassaden
im Sockelbereich liefern und einbauen.
Einbau in Höhe der gesamten Oberbauschichten
(Tragschichten
und Belag).
Die Schutzlage zum Schutz des unteren Sockelbereichs
gegen
Verschmutzung und Beschädigung sowie um das
Verdichtungsmaß auszugleichen einige Zentimeter überhöht einbauen.
Nach
Fertigstellung der Belagsfläche mit einem Cuttermesser
auf
fertige Höhe abschneiden.

Material
geschlossenzelliger Polyethylen-Schaumstoff,
physikalisch vernetzt, Stauchhärte nach ISO-3386-1, komprimierbar bis
mind.
60% der Dicke, frost- und tausalzbeständig.
Dicke 6 mm
Höhe bis 600 mm

Abrechnung nach Längenaufmaß.
Menge: 10,000 m

*Hinweis*
Einfassungen

**5.4 Einfassungsstein (EF 100 x 30 x 7 cm)**
zur Einfassung der wassergebundenen Decken
und der Kleinflächen,
Betonsteine in Basalt-Lava-Optik /  Blasenstruktur  auf
der
Oberseite und den 4 Seiten, glatte Unterseite;
Kanten sind ungefast / scharfe Kante

Technische Daten:
Betongüte mind. C35/45
Material 100% durchgefärbt, keine Vorsatzschicht
Produkte sind konisch gefertigt (1,5mm je Seite)

Bewehrung aus Stahl S235  nach Herstellervorgabe
verzinkt
Rutschhemmung nach Bewertungsgruppe R 13
Frost & Tausalzbeständig

Ökologie / Zertifiziert mind. nach:
- CSC-Betongütezeichen
- Entspricht Norm: DIN EN 1340
- Bei Verwendung als Platte DIN EN 1339
- CE-Zertifikat und DoP 530
- Qualität in Übereinstimmung mit DIN-EN 1339
- 100% recycelbar

Bordstein: 100 x 30 x 7 cm
Typ: altholländisch
Farbe: Anthrazit

Auf Betonfundament C 20/25,
Einbaustärke mind. 20 cm
Breite 30 cm
Breite Rückenstütze 10 cm
Menge: 219,000 m

**5.5 Einfassungsstein (EF) zuarbeiten**
Gehrungsschnitt EF
Material: Beton nach DIN EN 1340,
EF 100 x 30 x 7 cm,

nach DIN 483,
Vollschnitt mittels Nasstrennverfahren,
an Stößen in unterschiedlichen Winkeln.
Abrechnung nach Anzahl
Menge: 40,000 St

*Hinweis*
Soweit nicht gesondert ausgeschrieben sind alle
Formsteine (wie Flügelsteine, Übergangssteine,
Radiensteine)
und  Passstücke in die Positionen einzurechnen.

Werksseitige Schnitte gelten als Formsteine und werden
nicht gesondert vergütet. Alle Radien bis 10 sind mit
Radiensteinen auszuführen.

**5.6 Hochbordstein HB 12/15 x 30 x 100**
gemäß DIN EN 1340: 2003-08 / DIN 483: 2005-10
liefern und einbauen und fachgerecht gemäß DIN 18318
versetzen.
Im Bereich des Buschhöhlenwegs

Die Bordsteine sind auf ein mindestens 20 cm dickes
Fundament
mit Rückenstütze aus Beton aus C 20/25 zu versetzen.
Die Druckfestigkeit des Betons von Fundament und
Rückenstütze
am fertigen Bauteil muss mindestens 8,0 N/mm² betragen,
bei
Bord-oder Einfassungssteinen, die überfahren werden,
15,0 N/mm².

Betonbordsteine auf ein mindestens 20 cm dickes und
noch nicht
abgebundenes Magerbetonfundament C 20/25 mit
Betonrückenstütze versetzen.

Die Rückenstütze ist in der gesamten Höhe mindestens 15
cm
dick auszuführen. Die Oberkante der Rückenstütze
richtet sich
nach der angrenzenden Flächenbefestigung.
Die Neigung soll ca. 1:3 nach unten auslaufend sein.
Die
Fugen sind mit einer Breite von ca. 5 mm auszuführen.
Die
Rückenstütze ist mit folgenden Breiten in Schalung
herzustellen: mindestens 10 cm.

Passstücke sind in den Einheitspreis einzurechnen.
Menge: 5,000 m

**5.7 Randeinfassung, Betonplatten (40 x 40 x 7 cm)**
Randeinfassung entlang Hauptweg
Betonplatten als einreihige Rollschicht auf
Betonfundament

Betonplatten in Basalt-Lava-Optik /  Blasenstruktur
auf der Oberseite und den 4 Seiten, glatte Unterseite;
Kanten sind ungefast / scharfe Kante

Technische Daten:
Betongüte mind. C35/45
Material 100% durchgefärbt, keine Vorsatzschicht
Produkte sind konisch gefertigt (1,5 mm je Seite)

Rutschhemmung nach Bewertungsgruppe R 13
Frost & Tausalzbeständig
Chemische Beschichtungen (Coatings) oder
Hydrophobierung sind
nicht zugelassen.

Ökologie / Zertifiziert mind. nach:
- CSC-Betongütezeichen
- CE-Zertifikat und DoP 530
- Qualität in Übereinstimmung mit DIN-EN 1339
- 100% recycelbar

Betonplatten: 40 x 40 x 7 cm;
Typ: altholländisch
Farbe: Anthrazit

Platten liefern auf ein mindestens
20 cm dickes und noch nicht abgebundenes
Betonfundament C 20/25 einschließlich der
erforderlichen Aussparungen für Straßenabläufe als
Rinne fachgerecht gemäß DIN 18318 einbauen.
Einbau in gerader Linie.
Neigung bis 10%

Die Gleichmäßigkeit der Fugen im gesamten
Belag ist zu gewährleisten und evtl. durch
Abstandhalter herzustellen. Die Fugen sind
4 mm breit und mit Splitt der Körnung 1 - 3 mm
festschließend zu verfüllen.

Liefern und einbauen
Menge: 65,000 m

**5.8 Zuarbeiten der Betonplatten (40 x 40 x 7 cm)**
Zuarbeiten der Betonplatten (40 x 40 x 7 cm)
aus Vorposition
im Vollschnitt mittels Nasstrennverfahren,

an Stößen in unterschiedlichen Winkeln.

Abrechnung nach St.
Menge: 6,000 St

**5.9 Randeinfassung, Betonplatten (20 x 20 x 7 cm)**
Randeinfassung entlang Hauptweg
Betonplatten als einreihige Rollschicht auf
Betonfundament

Betonplatten in Basalt-Lava-Optik /  Blasenstruktur
auf der Oberseite und den 4 Seiten, glatte Unterseite;
Kanten sind ungefast / scharfe Kante

Technische Daten:
Betongüte mind. C35/45
Material 100% durchgefärbt, keine Vorsatzschicht
Produkte sind konisch gefertigt (1,5mm je Seite)

Rutschhemmung nach Bewertungsgruppe R 13
Frost & Tausalzbeständig
Chemische Beschichtungen (Coatings) oder
Hydrophobierung sind
nicht zugelassen.

Ökologie / Zertifiziert mind. nach:
- CSC-Betongütezeichen
- CE-Zertifikat und DoP 530
- Qualität in Übereinstimmung mit DIN-EN 1339
- 100% recycelbar

Betonplatten: 20 x 20 x 7 cm;
Typ: altholländisch
Farbe: Anthrazit

Platten liefern auf ein mindestens
20 cm dickes und noch nicht abgebundenes
Betonfundament C 20/25 einschließlich der
erforderlichen Aussparungen für Straßenabläufe als
Rinne fachgerecht gemäß DIN 18318 einbauen.
Einbau in gerader Linie.
Neigung bis 10%

Die Gleichmäßigkeit der Fugen im gesamten
Belag ist zu gewährleisten und evtl. durch
Abstandhalter herzustellen. Die Fugen sind
4 mm breit und mit Splitt der Körnung 1 - 3 mm
festschließend zu verfüllen.

Liefern und einbauen
Menge: 75,000 m

**5.10 Zuarbeiten der Betonplatten (20 x 20 x 7 cm)**
Zuarbeiten der Betonplatten (20 x 20 x 7 cm)
aus Vorposition
im Vollschnitt mittels Nasstrennverfahren,

an Stößen in unterschiedlichen Winkeln.

Abrechnung nach St.
Menge: 16,000 St

*Hinweis*
Tragschichten

**5.11 Schottertragschicht aufrauhen, neu profilieren**
Vorhandenene Schottertragschicht in Teilbereichen
aufrauhen
und anschließend neu profilieren im geforderten
Gefälle,
dynamisch verdichten, Ev2 mind. 120 MN/m2

Abrechnung nach Flächenaufmaß
Menge: 187,000 m2

**5.12 Schottertragschicht liefern und einbauen**
Schottertragschicht 0/32,
Dicke im Mittel = 15cm, in Teilflächen, liefern und
einbauen,
verdichten, nach ZTV Wegebau, Verdichtungsgrad mind.
DPr 1,
Verformungsmodul auf der Oberfläche mind. EV2 120 MPa,
aus Hartgesteinschotter, Basalt  für
Schottertragschicht,
natürliche Gesteinskörnungen, in Teilflächen liefern
und
einbauen.

Abrechnung erfolgt nach Lieferscheinen und
Flächenaufmaß
Menge: 73,430 m3

**5.13 Frostschutzschicht liefern und einbauen**
Frostschutzschicht 0/45
in Teilflächen, liefern und einbauen,
verdichten, nach ZTV Wegebau, Verdichtungsgrad mind.
DPr 1,
Verformungsmodul auf der Oberfläche mind. EV2 100
MN/m2,
aus Hartgesteinschotter, Basalt  für
Schottertragschicht,
natürliche Gesteinskörnungen, Schichtdicke im Mittel 28
cm.

Abrechnung erfolgt nach Lieferscheinen und
Flächenaufmaß
Menge: 99,000 m3

**5.14 Betonplatten 20 x 20 x 7 cm liefern und einbauen**
Betonsteine in Basalt-Lava-Optik /  Blasenstruktur
auf derOberseite und den 4 Seiten, glatte Unterseite;
Kanten sind ungefast / scharfe Kante

Technische Daten:
Betongüte mind. C35/45
Material 100% durchgefärbt, keine Vorsatzschicht
Produkte sind konisch gefertigt (1,5mm je Seite)

Rutschhemmung nach Bewertungsgruppe R 13
Frost & Tausalzbeständig
Chemische Beschichtungen (Coatings) oder
Hydrophobierung sind
nicht zugelassen.

Ökologie / Zertifiziert mind. nach:
- CSC-Betongütezeichen
- CE-Zertifikat und DoP 530
- Qualität in Übereinstimmung mit DIN-EN 1339
- 100% recycelbar

Betonplatten: 20 x 20 x 7 cm;
Typ: altholländisch
Farbe: Anthrazit

Inkl. Pflasterbettung aus Splitt der Körnung 0 - 5 mm
in einer Dicke von 3 - 5 cm herstellen.
Die Gleichmäßigkeit der Fugen im gesamten
Belag ist zu gewährleisten und evtl. durch
Abstandhalter herzustellen. Die Fugen sind
4 mm breit und mit Splitt der Körnung 1 - 3 mm
festschließend zu verfüllen.

Verlegeart: Läuferverband
in unzusammenhängenden Kleinflächen

liefern und einbauen
Menge: 130,000 m2

**5.15 Wiedereinbau Natursteinplatten**
aufgenommene und seitlich gelagerte Natursteinplatten,
in den Seitenbereichen des Zugangs zur Kirche wieder
einbauen.
Inkl. Anarbeiten der Tragschicht(en) und Lieferung und
Einbau des Plattenbetts, Abrechung nach Flächenaufmaß
Menge: 28,000 m2

**5.16 Schneidearbeiten an Betonplatten**
Schneidearbeiten durchführen.
Betonsteine (Dicke 7-10 cm) mittels
Nassschneidegerät (Nassschneidetisch) schneiden
mit einem sauberen Schnitt durch das Querprofil
durchschneiden.

Hierzu zählen u.a.:
- Schnittlängen bei festgelegten nicht rechtwinkligen
  Flächen
- Schnittlängen in Kurven

Nicht anerkannt werden:
- die Beischlüsse an Einbauten, die in den
entsprechenden Positionen einzukalkulieren sind
- Schnittlängen, wenn der AN die Möglichkeit hat,
den Abstand der Randbefestigungen entsprechend
der Belagsgrößen selber festzulegen.

Die Abrechnung erfolgt nach m.
Menge: 80,000 m

*Hinweis*
Wassergebundene Decken

**5.17 Ungebundene Tragschicht (für Wassergebundene Decke)**
Schichtdicke = 15 cm
gemäß ZTV SoB-StB,
Feinanteil (<0,063mm) Lieferkörnung: < 5 %,
Körnung 0/32 mm,
profilgerecht einbauen und verdichten.

Seiten- oder Dachgefälle: mind. 2,5 %
Verformungsmodul EV2 = mind. 80 MN/m2
(Unterhaltsfahrzeuge)
Wasserdurchlässigkeit: > 1 x 10-2 cm/s
Menge: 315,000 m2

**5.18 Dynamische Schicht (für Wassergebundene Decke)**
Schichtdicke: 6 cm
als wasserregulierende Funktionslage
nach DIN 18035-5 und FLL,
Körnung 0/16 mm, aus Edelsplitten, Edelbrechsanden
und auf die Gesteinsart abgestimmten Natursanden,
ohne Zusatz von freiem Kalk oder Lehm,
profilgerecht einbauen und verdichten
im leicht erdfeuchten Zustand.
Abweichung in der Ebenheit < 1,5 cm
Oberflächenscherfestigkeit: > 100 kN/m2
Wasserdurchlässigkeit: > 1 x 10-3 cm/s

Für die Gesteinsmischung ist vor Lieferung ein extern
zertifizierter Nachweis für den CO2-Fußabdruck gemäß
ISO 14067 vorzulegen
Menge: 315,000 m2

**5.19 Wassergebundene Decke 0/5 mit Bindemittel**
Schichtdicke: 4 cm
mit natürlichem, quellfähigen Bindemittel,
Anteil Bindemittel/zwangsgemischt: ca. 6 kg/to,
nach DIN 18035-5 und FLL,
Körnung 0/5-0/8 mm, gemäß Hersteller-Sieblinie,
im erdfeuchten Zustand profilgerecht einbauen,
statisch Walzen, sodann durchdringend Wässern,
nach Teilabtrocknung (Erdfeuchte) statisch Nachwalzen,
empfohlenes Walzengewicht 0,8-2,0 to.

Abweichung in der Ebenheit < 1,5 cm,
Oberflächenscherfestigkeit: > 140 kN/m2,
Wasserdurchlässigkeit: > 2 x 10-4 cm/s

Deckschicht muss vor Freigabe einmal durchtrocknen.
Einbau insgesamt gemäß Herstelleranweisung.

Für die Gesteinsmischung ist vor Lieferung ein extern
zertifizierter Nachweis für den CO2-Fußabdruck gemäß
ISO 14067 vorzulegen
Menge: 315,000 m2

**5.20 Fertigstellungspflege Wege-Deckschicht**
Deckschicht der Vorposition egalisieren durch
Abschleppen,
ggf. oberflächlich nacharbeiten, sodann nachverdichten
durch statisches Walzen im erdfeuchten Zustand,
empfohlenes Walzengewicht: 0,8-2,0 to,
Ausführung auf gesonderte Anweisung des AG,
Zeitpunkt: ca. 2-4 Wochen nach dem Einbau, oder
(bei Wintereinbau) im 1. Frühjahr nach dem Einbau.
Menge: 315,000 m2

*Hinweis*
Kieseinfassung der Grabstellen (Übergang zu neuen
Wegeflächen)

**5.21 Basaltlavasplitt 5/11 mm, grau-anthrazit**
zum Höhenausgleich im Bereich zwischen den
Wegen (wassergebundene Decke, Asphalt etc.)
und den Grabstellen liefern und einbauen.

Auf dem gesamten Friedhof in Kleinflächen
in geringer Breite entlang der Grabstellen und der
denkmalgeschützten Friedhofsmauer und anderen
aufgehenden Bauteilen.

Hinterfüllung der Einfassungssteine mit
Basaltlavasplitt der Körnung 5/11, der Aufwand für
das Einbringen des Kieses ist in den Einheitspreis
einzurechnen.

Dicke der Splittschicht: bis 10 cm
Menge: 15,000 m3

*Hinweis*
Asphaltarbeiten

Kosten für das Einrichten der Baustelle,
Anlieferung, Bereitstellung und betriebsfertige
Aufstellung sämtlicher Geräte, Werkzeuge sowie
sonstiger Betriebsmittel, die zur vertragsgemäßen
Durchführung der Bauleistungen erforderlich
sind, sind in die Einzelposten einzurechnen.

**5.22 Asphalttragschicht (D = 8 cm) herstellen**
Asphalttragschicht gemäß ZTV Asphalt-StB aus
Asphalttragschichtmischgut AC 22 TL herstellen.
Einbau in Verkehrsflächen der Belastungsklasse Bk0,3.

Einbaudicke: 8 cm
Einbaugewicht: ca. 290 kg/m²
Bindemittel:
Straßenbaubitumen 50/70 gemäß TL Bitumen-StB

Asphalttragschicht liefern und in Fahrbahn zwischen
Randeinfassungen profilgerecht einbauen und mit
geeignetem Gerät verdichten.
Einbau mit Deckenfertiger.

Abgerechnet wird nach Aufmaß und Lieferschein.
Menge: 105,000 m2

**5.23 Bitumenemulsion aufsprühen**
Bitumenemulsion zur Herstellung des Schichtenverbundes
vor dem Einbau der Asphaltdeckschicht aufsprühen.
In Verkehrsflächen der Belastungsklasse Bk0,3.
Unterlage = Asphaltbefestigung
Bindemittel = Bitumenemulsion C40BF1-S gemäß
TL BE-StB und DIN EN 13808
Bindemittelmenge = 300 g/m²

Einschließlich vorheriger Reinigung der Unterlage.
Einschließlich Materiallieferung
Menge: 105,000 m²

**5.24 Asphaltdeckschicht (D=4cm) herstellen**
Herstellen einer Asphaltdeckschicht (AC 8 DL)
Inkl. der Reinigung der Unterlage,
Vollflächiges Aufbringen einer Haftbücke aus
Bitumenemulsion, Lieferung und Einbau des Mischgutes
(gem. DIN EN 13108 / ZTV Asphalt)
mittels Fertiger

Dicke der Schicht: 4 cm
Anschließendes Walzen und Verdichten gemäß der
technischen Vorschriften (ZTV Asphalt)

Anschlussnähte fachgerecht herstellen, Nahtflanken
anstreichen/andrücken.
Menge: 105,000 m2

**5.25 Asphaltbeschichtung, D=0,5 cm**
Asphaltbeschichtung, D=0,5 cm, Reaktionsharz und
Abstreuung, Farbe grau-braun, Splitt ø 1-2mm,
Oberflächenbehandlung - OB-RH herstellen

Inkl. Reinigung der Asphaltdeckschicht, Aufbringen
des Reaktionsharzes und komplettes
Bestreuen der Harzschicht bis zur Sättigung
mit Splitt oder Quarzsand 1-2 mm (nach Freigabe
durch die BL), Abkehren des losen Materials,
Aufbringen Versiegelungsschicht
Menge: 105,000 m2

**5.26 Fugenband**
Anschluss mit Fugenband herstellen
Schichtdicke 4,0 cm bis 20 m
Anschluss an bestehende Decke oder Bauteil
in der Dicke der Asphaltdeckschicht mit
anschmelzbarem Fugenband herstellen.

Anschluss an Kastenrinnen, aufgehende Bauteile,
Dicke der Asphaltdeckschicht = 4,0 cm.
Einzellängen bis 20 m.
Breite des Fugenbandes 10 mm.
Menge: 110,000 m

### Titel 6 Baukonstruktionen

*Hinweis*
Stürzelemente an der Rampe (Kirche)

**6.1 Betonfertigteil (160 x 30 x 40/53 cm)**
Betonfertigteil als "Schwergewichtsmauer" zum Auffangen
der Höhendifferenz (Rampe) an der Kirche

Stahlbeton-Stützelemente aus Beton C30/37,
Betondeckung min. 25 mm, Bewehrung mit Betonstahl
500 M/S, in der Oberfläche Sichtbeton grau, glatt,
Innenseite und Fußseite rau abgerieben.

Maße: LxBxH 1,6m x 0,3m x 0,40/0,53m
Fuß auf rechter Seite (aufgehend)
Oberkante im Gefälle der Rampe, Mauerkrone ragt 10 cm
über die anschließende Wegfläche aus. Ausführung nach
vorherigem Aufmaß, das dem AG zur Freigabe vorzulegen
ist

Winkelstützelemente liefern und höhen- und
fluchtgerecht
auf einem frostsicherem Oberbau, bestehend aus
wasserdurchlässigem und nichtbindigem
Frostschutzmaterial als Unterbau für
Fundamentausbildung liefern, höhengerecht
einbauen und verdichten und

Beton mind. in C16/20 für Streifenfundament
gemäß Abmessungen Breite: 50 cm, Dicke: 50 cm
fachgerecht einbauen und höhenmäßig abziehen.

Alle sichtbaren Kanten gefast (10x10 mm).
Fertigung gemäß DIN 1045-1: 2001-07. Elemente mit
Versetzösen
an der Element-Fußseite, geeignet zum Versetzen und zum
Verbinden
der einzelnen Elemente untereinander. Verbinden der
Elmente mit
Rundstahl d = 16 mm durch die Ösen.
Stoßfugen werden innen mittels einer 25 cm breiten
Bitumenschweißbahn abgedeckt.
Menge: 2,000 St

**6.2 Betonfertigteil (160 x 30 x 53/66 cm)**
Betonfertigteil als "Schwergewichtsmauer" zum Auffangen
der Höhendifferenz (Rampe) an der Kirche

Stahlbeton-Stützelemente aus Beton C30/37,
Betondeckung min. 25 mm, Bewehrung mit Betonstahl
500 M/S, in der Oberfläche Sichtbeton grau, glatt,
Innenseite und Fußseite rau abgerieben.

Maße: LxBxH = 1,6m x 0,3m x 0,53/0,66m
Fuß auf rechter Seite (aufgehend)
Oberkante im Gefälle der Rampe, Mauerkrone ragt 10 cm
über die anschließende Wegfläche aus. Ausführung nach
vorherigem Aufmaß, das dem AG zur Freigabe vorzulegen
ist

Winkelstützelemente liefern und höhen- und
fluchtgerecht
auf einem frostsicherem Oberbau, bestehend aus
wasserdurchlässigem und nichtbindigem
Frostschutzmaterial als Unterbau für
Fundamentausbildung liefern, höhengerecht
einbauen und verdichten und

Beton mind. in C16/20 für Streifenfundament
gemäß Abmessungen Breite: 50 cm, Dicke: 50 cm
fachgerecht einbauen und höhenmäßig abziehen.

Alle sichtbaren Kanten gefast (10x10 mm).
Fertigung gemäß DIN 1045-1: 2001-07. Elemente mit
Versetzösen
an der Element-Fußseite, geeignet zum Versetzen und zum
Verbinden
der einzelnen Elemente untereinander. Verbinden der
Elmente mit
Rundstahl d = 16 mm durch die Ösen.
Stoßfugen werden innen mittels einer 25 cm breiten
Bitumenschweißbahn abgedeckt.
Menge: 2,000 St

**6.3 Betonfertigteil (160 x 30 x 66/79 cm)**
Betonfertigteil als "Schwergewichtsmauer" zum Auffangen
der Höhendifferenz (Rampe) an der Kirche

Stahlbeton-Stützelemente aus Beton C30/37,
Betondeckung min. 25 mm, Bewehrung mit Betonstahl
500 M/S, in der Oberfläche Sichtbeton grau, glatt,
Innenseite und Fußseite rau abgerieben.

Maße: LxBxH = 1,6m x 0,3m x 0,66/0,79 m
Fuß auf rechter Seite (aufgehend)
Oberkante im Gefälle der Rampe, Mauerkrone ragt 10 cm
über die anschließende Wegfläche aus. Ausführung nach
vorherigem Aufmaß, das dem AG zur Freigabe vorzulegen
ist

Winkelstützelemente liefern und höhen- und
fluchtgerecht
auf einem frostsicherem Oberbau, bestehend aus
wasserdurchlässigem und nichtbindigem
Frostschutzmaterial als Unterbau für
Fundamentausbildung liefern, höhengerecht
einbauen und verdichten und

Beton mind. in C16/20 für Streifenfundament
gemäß Abmessungen Breite: 50 cm, Dicke: 50 cm
fachgerecht einbauen und höhenmäßig abziehen.

Alle sichtbaren Kanten gefast (10x10 mm).
Fertigung gemäß DIN 1045-1: 2001-07. Elemente mit
Versetzösen
an der Element-Fußseite, geeignet zum Versetzen und zum
Verbinden
der einzelnen Elemente untereinander. Verbinden der
Elmente mit
Rundstahl d = 16 mm durch die Ösen.
Stoßfugen werden innen mittels einer 25 cm breiten
Bitumenschweißbahn abgedeckt.
Menge: 2,000 St

### Titel 7 Einbauten in Außenanlagen

*Hinweis*
Einbauelemente

**7.1 Sitzbank 194 x 62 x 84 cm**
Bankelement
L x D x H = 194 x 62 x 84 cm
Sitzfläche und Rückenlehne gefertigt aus Latten in
thermisch behandeltem Eschenholz,
Oberfläche der Thermoesche: unbehandelt.
Tragstruktur aus Stahlrahmen.

Latten
Latten aus thermisch modifiziertem Eschenholz
Holzklasse A, annähernd astfrei, ohne Endrisse
Holzfeuchtigkeit ca. 8% +/-2%
Lattenquerschnitt 80x34x1940mm.
Alle Kanten sind fachgerecht gehobelt und geschliffen,
alle Kanten längsseitig mit einem Radius 4mm. Kanten
stirnseitig gefast 4mm. Alle Oberflächen glatt und
unbehandelt. Temperaturkurve der thermischen
Behandlung bis max. 190°C;
Dauerhaftigkeit Klasse 1 gemäß EN 350-1;
Brinellhärte der Oberfläche 32,8 N/mm².

Stahlteile
Stahlteile gefertigt aus Flachstahl 50x10mm und 30x5mm;
Materialgüte S235JRG2  EN 10025.
Die Behandlung aller Stahloberflächen im Mehrschichtverfahren, Schutzdauer H (high = mehr als 15 Jahre) g
emäß DIN EN ISO 12944-5.

Schichtaufbau:
1.) Grundbeschichtung: Feuerverzinkung gemäß
DIN EN ISO 1461, Mindestschichtstärke nach DIN 50976
(mind. 80  m), alle Zinkoberflächen geputzt und frei
von Zinkspitzen sowie sonstigen Unebenheiten;
2.) Zwischenbeschichtung: Vorbehandlung gemäß
DIN EN ISO 12944, gebeizt, eisenphosphatiert,
wassergespült und passiviert;
3.) Endbeschichtung: Hochtemperatur-Pulverbeschichtung
gemäß DIN 55633 und DIN EN ISO 12944-4
Kategorie C3-G3.01, mit leicht strukturierter
Oberfläche,
Schichtstärke nach ISO 2360, Haftfestigkeit nach
ISO 53151, Gitterschnittkennwert GT2.

Verbindungstechnik
Verbindung der Stahlteile mit den Holzlatten mittels
M6x30 Senkkopfschrauben mit Innensechskant und
Innendorn nach DIN 7991 INOX A2 und Gewindemuffen M6
gegen unsachgemäße Öffnung der Verbindungen
durch Vandalen sowie Holzschrauben mit
Innensechsrund 5x30 verzinkt blau. Verschraubung mit
dem Untergrund über 10x70 Gestellschrauben mit
Sechskantkopf und Dübeln oder Vergleichbares.

Ausführung als Bänke mit Rückenlehne und beidseitiger
Armlehne, inkl. Lieferung und Montage: Erstellen Betonfundament  C20/25 nach Herstellerangabe, Verschraubung
auf Betonfundament und Anarbeiten der Pflasterfläche
(über dem Fundament liegend).

Bank mit Rückenlehne und Armlehne
Sorte/Farbton: 194cm, Thermoesche unbehandelt
Menge: 6,000 St

**7.2 Runde Schöpfstelle (ø 120 x 72 cm)**
Wasserentnahmestelle für Giesswasser
mit hohem Wasserauslauf zum
Befüllung der Gießkanne
und abgesenktem Abstellrost aus Edelstahl
zur Wasserentnahme

Ausführung:
rundes Schöpfbecken
aus Beton, Außenfläche von Hand
gestockt, Kanten gerundet
Materialfarbe: Redomit Anthrazit
mit Standrohr und Überlauf
aus hochwertigem Edelstahl,
mit integriertem Drehventil und Perlator
Wasseranschluss 1/2 Zoll
Außendurchmesser: 120,0 cm Beckenhöhe: 72,0 cm

Komplette Montage:
Lieferung und Montage/Zuleitung gem. Herstellerangaben
Platzierung auf einem Betonring ("Betonrohr"), ø 100
cm,
auf Betonfundament nach Herstellerangabe.
Ablauf unterhalb des Beckens in den Betonring,
der mit Überkornkies gefüllt, als Sickervolumen
dient.
Inkl. Armaturenanschluss an vorh.
Frischwasserleitung: 1 1/4 Zoll
Ventilanschluss : 1/2 Zoll
Wasseranschluss : 1/2 Zoll Edelstahlmuffe,
Installation im Werkstein Kunststoffrohr 12x9mm
und Ableitung
Bodenablass: 1 1/4 Zoll Messingschraubmuffe
Überlauf : 1 1/4 Zoll Edelstahlrohr, Messingabdeckkappe

komplett herstellen und montieren.

Abrechnung in St.
Menge: 2,000 St

**7.3 Kontrollschacht (40 x 40 x 30 cm)**
Anschluss- und Kontrollschacht für Schöpfstelle,
für Anschluss- und Wartungsarbeiten,
inkl. Abdeckung, passend für Schöpfstelle

Ausführung: schalungsglatt
Materialfarbe: Redomit Anthrazit

komplette Ausführung
inkl. Lieferung und Montage,
Erstellung der Fundamente und
inkl. aller Montagematerialien
Menge: 2,000 St

**7.4 Giesskannenreck 6-fach**
Servicestation zum Aufhängen von 6 Giesskannen
H x B = 1.400 mm (aus dem Boden) x 1.150 mm

Ausführung in Reckform,
Gestell witterungsbeständig verzinkt,
Ausführung zum Einbetonieren
inkl. Gießkannen

bestehend aus:
1 Haltegestell aus Stahl
6 Aufnahmehaken für Kunststoff-Gießkannen
6 Kunststoff-Gießkannen

komplette Ausführung inkl. Lieferung und Montage,
inkl. aller Montagematerialien

Abrechnung in St.
Menge: 2,000 St

**7.5 Bodenhülsen für Giesskannenreck**
Lieferung und Montage der zugehörigen Bodenhülsen
aus Stahl verzinkt, je Satz bestehend aus 2 Hülsen
für eine mögliche Demontage des Giesskannenständers.

komplette Ausführung
inkl. Lieferung und Montage,
Erstellung der Fundamente und
inkl. aller Montagematerialien

Abrechnung je Satz (2 Hülsen)
Menge: 2,000 St

*Hinweis*
Aufarbeiten vorhandener Holzzaun (Buschhöhlenweg)

**7.6 Grundierung Holzzaun**
Grundierung mit Isolierwirkung gegen wasserlösliche
Holzinhaltsstoffe als absperrenden Grundanstrich auf
Holzbauteilen im Streich-, Roll- oder
Spritzverfahren auftragen.
Im Systemaufbau passend zur Zwischen u.
Endbeschichtung.
Menge: 69,000 m2

**7.7 Zwischen- u. Schlussbeschichtung**
Zaun mit Silikat-Dispersionsfarbe im Bürstenauftrag
ausschließlich mit vertikalem Strich, in mindestens
zwei
Arbeitsgängen, deckend beschichten.
Menge: 69,000 m2

### Titel 8 Vegetationstechnische Bodenbearbeitung

**8.1 Vegetationsflächen lockern und planieren**
Bodenbearbeitung für Vegetationsflächen,
in Kleinflächen, Fläche 20 cm tief lockern durch
Aufreißen, in Böschungen anrauen,
Abstand der Reißhaken max. 50 cm,
zulässige Abweichung von der Sollhöhe 5 cm,
Toleranz unter der 4 m-Latte max. 5 cm,
Steine, Fremdkörper, schwer verrottbare Pflanzenteile
ab 5 cm
Größe ablesen, anfallendes Material entsorgen,
Neigung der Flächen: eben bis geneigt 1:2,
Kompostierbare Abfälle, Entsorgungsnachweis
erforderlich.
Menge: 486,500 m2

**8.2 Feinplanum für Rasen- und Pflanzflächen**
Rasen- und Pflanzflächen feinplanieren, Flächen ebnen,
Steine, Fremdkörper, schwer verrottbare Pflanzenteile
ab 2,5 cm
Größe ablesen, anfallendes Material entsorgen,
kompostierbare Abfälle,
Entsorgungsnachweis erforderlich.
Zulässige Abweichung von der Sollhöhe 2 cm,
Toleranz unter der 4 m-Latte max. 2 cm,
Anschlüsse an Beläge 1 cm unter OK.
Menge: 486,500 m2

**8.3 Baumgruben in Pflanz- und Rasenflächen**
Baumgruben herstellen für Hochstämme und
Solitärgehölze,
gemäß DIN 1 8916, Länge und Breite 200 x 200 cm, Tiefe
110 cm,
Sohle 50 cm tief lockern, Baumgrubenseiten seitlich
aufrauen,
Bodenklasse : 3-4 DIN 18300.

Auffüllung in 2 Lagen:
1 . Lage mit zu lieferndem, zu verbesserndem
Unterboden,
lehmiger Sand, statisch standfest verdichten,
Bodenverbesserung durch homogenes Einmischen von 30
Vol .% zu liefernder Lava 0/16,
Schichtdicke in eingebautem Zustand 40 cm

2. Lage mit zu verbesserndem Oberboden,
Bodenverbesserung durch homogenes Einmischen von 30
Vol.% zu liefernder Lava 0 /16,
Schichtdicke in eingebautem Zustand 40 cm,
inkl. 20 cm Füllkies 0/32 unterhalb der Baumgrube,
nach Pflanzung Gießring ausbilden.
Bodenaushub und - entsorgung über Vorpositionen.
Menge: 34,000 St

**8.4 Gießrand liefern und einbauen**
Gießrand aus aus LDPE liefern
und gem. Herstellerangaben
einbauen.
Einbau mit Befestigungspfosten oder Heringen ist
einzukalkulieren.

Höhe: 30 cm
Gießrand 10 tief ins Erdreich stecken .
Größe des Gießrands gem. Ballengröße .

Inkl. der erforderlichen Verbindungselementen .
Inkl. Rückbau und Entsorgung nach Beendigung der
Entwicklungspflege.
Menge: 34,000 St

*Hinweis*
Ziersträucher

**8.5 Pflanzgruben in Pflanz- und Rasenflächen (Sträucher)**
Pflanzgruben herstellen für Solitärgehölze (Sträucher),
gemäß DIN 1 8916, Länge und Breite 80 x 80 cm, Tiefe 50
cm,
Sohle 30 cm tief lockern, Pflanzgrubenseiten seitlich
aufrauen,
Bodenklasse : 3-4 DIN 18300.

Neigung der Fläche bis 1:3

Auffüllung der Pflanzgrube mit seitlich gelagertem
Material.
Menge: 10,000 St

*Hinweis*
Ziersträucher

**8.6 Pflanzgraben für Heckenpflanzung ausheben**
Pflanzgraben
B/T : 50cm/50cm lösen und seitlich lagern
Pflanzgraben ausheben, Breite 100 cm, Tiefe 50 cm,
Aushub seitlich lagern, Sohle 10 cm tief lockern.
Neigung der Fläche bis 1:3
Menge: 60,000 m2

### Titel 9 Pflanzenlieferung, Saat- und Pflanzarbeiten

*Hinweis*
Standardbeschreibung Regelung Pflanzlieferung
STLB-Bau 04/2018 003
Allgemeine Regelung für die Pflanzenlieferung.
Gehölze müssen den Gütebestimmungen für
Baumschulpflanzen der FLL entsprechen. Stauden müssen
den Gütebestimmungen für Stauden der FLL entsprechen.

Der AN hat nach der Auftragsvergabe in Absprache mit
der Bauleitung die vollständige und termingerechte
Anlieferung der Pflanzen zu veranlassen.
Sind einzelne Pflanzen (Anzahl, Gattung, Art, Sorte,
Sortierung, Güteklasse) nicht zu beschaffen, ist die
Bauleitung umgehend zu verständigen.
Entsprechende Ersatzvorschläge sind rechtzeitig zu
machen.
Art, Umfang und Zeitpunkt der Ersatzlieferung werden
von der Bauleitung festgesetzt.
Wird durch einen vom AN zu vertretenden Umstand ein
Einschlag erforderlich, wird dieser nicht besonders
vergütet, wenn es im LV nicht ausdrücklich angegeben
ist.
Die Abnahme der Pflanzen erfolgt im nicht
eingeschlagenen Zustand.
Der Zeitpunkt der Anlieferung ist mit der Bauleitung
terminlich abzustimmen.
Es werden nur solche Pflanzen abgenommen, die der
ausgeschriebenen Qualität entsprechen.

Der AG behält sich vor, die Bäume und Solitärgehölze
gemeinsam mit dem AN in der Baumschule auszuwählen.

Der AN verpflichtet sich, zusammen mit der
Angebotseinholung die Lieferfristen mit dem Lieferanten
abzustimmen.
Vorbehalte hinsichtlich der Lieferung einzelner
Arten/Sorten sind mit der Angebotsabgabe geltend zu
machen.
Spätere Vorbehalte können in diesem Zusammenhang nicht
berücksichtigt werden.

Angabe des Lieferanten:

Gehölze: .............................................

*Hinweis*
Bäume

**9.1 Acer campestre (Feldahorn)**
H, 4xv, mDb, StU. 25-30 cm.
Abrechnung nach Anzahl

komplett liefern und zur Pflanzung vorbereiten.

Der Auftraggeber behält sich vor, die Bäume nach
Auftragsvergabe in der
Baumschule auszuwählen und zu markieren. Nur die zuvor
ausgewählten
Exemplare dürfen ausgeliefert werden.

...............................
Baumschule hier angeben
Menge: 14,000 St

**9.2 Acer campestre (Feldahorn, Stammbusch)**
Stammbusch mit durchgehendem Leittrieb,
4xv, mDb, StU. 25-30 cm.
Abrechnung nach Anzahl

komplett liefern und zur Pflanzung vorbereiten.

Der Auftraggeber behält sich vor, die Bäume nach
Auftragsvergabe in der
Baumschule auszuwählen und zu markieren. Nur die zuvor
ausgewählten
Exemplare dürfen ausgeliefert werden.

...............................
Baumschule hier angeben
Menge: 3,000 St

**9.3 Carpinus betulus (Hainbuche)**
H, 4xv, mDb, StU. 20-25 cm.
Abrechnung nach Anzahl

komplett liefern und zur Pflanzung vorbereiten.

Der Auftraggeber behält sich vor, die Bäume nach
Auftragsvergabe in der
Baumschule auszuwählen und zu markieren. Nur die zuvor
ausgewählten
Exemplare dürfen ausgeliefert werden.

...............................
Baumschule hier angeben
Menge: 7,000 St

**9.4 Carpinus betulus 'Fastigiata' (Säulenhainbuche) 61**
H, 4xv, mDb, StU. 20-25 cm.
Abrechnung nach Anzahl

komplett liefern und zur Pflanzung vorbereiten.

Der Auftraggeber behält sich vor, die Bäume nach
Auftragsvergabe in der
Baumschule auszuwählen und zu markieren. Nur die zuvor
ausgewählten
Exemplare dürfen ausgeliefert werden.

...............................
Baumschule hier angeben
Menge: 3,000 St

**9.5 Quercus turneri 'Pseudoturneri' (Wintergrüne Eiche) 61**
H, 4xv, mDb, StU. 20-25 cm.
Abrechnung nach Anzahl

komplett liefern und zur Pflanzung vorbereiten.

Der Auftraggeber behält sich vor, die Bäume nach
Auftragsvergabe in der
Baumschule auszuwählen und zu markieren. Nur die zuvor
ausgewählten
Exemplare dürfen ausgeliefert werden.

...............................
Baumschule hier angeben
Menge: 4,000 St

**9.6 Malus toringo (Toringo-Apfel)**
H, 4xv, mDb, StU. 20-25 cm.
Abrechnung nach Anzahl

komplett liefern und zur Pflanzung vorbereiten.

Der Auftraggeber behält sich vor, die Bäume nach
Auftragsvergabe in der
Baumschule auszuwählen und zu markieren. Nur die zuvor
ausgewählten
Exemplare dürfen ausgeliefert werden.

...............................
Baumschule hier angeben
Menge: 3,000 St

**9.7 Hochstamm Stamm-U 20-25 cm Drahtballen pflanzen**
Bäume pflanzen,
gemäß DIN 18916,
StU. 20 - 25 cm,
mit Ballen,
Ballierung lösen,
in vorbereitete und mit separat beschriebenen Material
wieder zu verfüllende Pflanzgrube,
in separat beschriebenem Substratmaterial,
überschüssiges Material seitlich einbauen,
inkl. erforderlicher Pflanzschnitt.
Abrechnung nach Anzahl
Menge: 34,000 St

**9.8 Verankerung Pfahl-Dreibock, Rasen- und Pflanzflächen**
Pflanzenverankerung an Bäumen
mit Pfahl-Dreibock, 70 cm über Gelände

Pfähle, weißgeschält, ohne vorbeugendem chemischen
Holzschutz,

Pflahllänge 200 cm
Zopfdicke 10/12 cm
niedrige Baumbindung
Bindung Baumbindegurt
Material: Kokosstrick

Die Bindung ist so auszuführen, dass eine Berührung
des Stammes am Querriegel ausgeschlossen ist
doppelte Achterbindung).
Einschnürungen oder Abschürfungen sind zu vermeiden.
Die Höhe der Bindung hat das spätere Setzen des
Baumes zu berücksichtigen, damit der Baum nicht
 aufgehängt  wird, und erfolgt bündig eine Handbreit
unter dem Kronenansatz.
Beim Setzen der Pfähle darf der Ballen nicht beschädigt

werden. Baumpfahl und Befestigungsmaterial müssen
3 Jahre haltbar sein.
Preis inkl. 2-fach gelochten Edelstahlplättchen und

Rillnägeln zur Befestigung,
inkl. Schutzschlauch gegen Reibungen an der Rinde,

Abrechnung nach Anzahl
Menge: 34,000 St

**9.9 Starterdüngung liefern und ausbringen**
Dünger ca. 3 cm tief einarbeiten,
Ausbringmenge 80 g / m ².

Starterdünger liefern.
NPK - Dünger mit Langzeitwirkung.
Staubfreies Granulat von 0,4 - 1,5 mm,
Verpackung 20 kg Sack.

Analyse :
EG - Düngemittel
NPK (Mg)-Dünger mit Formaldehydharnstoff,
7+4+0,5

Gewählter Hersteller :

..............
( vom Bieter einzutragen )

A
Menge: 145,000 m2

**9.10 Rindenschutz herstellen**
Schutz der Rinde an Stamm und Hauptästen von
Hochstämmen und Solitären gegen Verdunstung und
Sonneneinstrahlung unmittelbar vor oder nach der
Pflanzung herstellen .
Stammumfang 25-35 cm .
Arbeitshöhe bis 2,0 m .

Schilfrohrmatte einlagig um den Stamm legen,
ablängen und mit einer Schnur befestigen

Abrechnung nach Stück
Menge: 34,000 St

**9.11 Mulchen der Pflanzgruben**
Zur Unterdrückung von Wildaufwuchs in Pflanzflächen
Mulch
liefern und nach der Pflanzung auftragen,
Hackschnitzel, Körnung 10-50mm, naturbelassen,
unbehandelte, geschredderte, trockene Resthölzer
(Innenfeuchte 15 - 20%),
ohne Rinden- und Laubanteile, kein Frischholz,
Schichtdicke nach Setzung : 5 cm,
Mulchschicht feinplanieren,
vor Lieferung ist das Material der Bauleitung zur
Bemusterung
vorzulegen.
Bereich: Pflanzgruben
Menge: 68,000 m2

*Hinweis*
Sträucher

**9.12 Syringa vulgaris (Flieder)**
Solitär
4xv.
mit Drahtballierung
Breite 100 - 150 cm
Höhe 200 - 250 cm

komplett liefern und zur Pflanzung vorbereiten.

Der Auftraggeber behält sich vor, die Sträucher nach
Auftragsvergabe in der
Baumschule auszuwählen und zu markieren. Nur die zuvor
ausgewählten
Exemplare dürfen ausgeliefert werden.
Menge: 10,000 St

**9.13 Sträucher pflanzen**
gemäß DIN 18916,

Ballierung lösen,
in vorbereitete und mit separat beschriebenen Material
wieder zu verfüllende Pflanzgrube,
in separat beschriebenem Substratmaterial,
überschüssiges Material seitlich einbauen,
inkl. erforderlicher Pflanzschnitt.
Pflanzfläche eben bis 1:3
Abrechnung nach Anzahl
Menge: 10,000 St

**9.14 Pflanzverankerung an Sträuchern**
mit Schrägpfahl, 40 cm über Gelände
Pfähle, weißgeschält, ohne vorbeugendem chemischen
Holzschutz,

Pflahllänge 120 cm
Zopfdicke 10/12 cm
niedrige Baumbindung
Bindung Baumbindegurt
Material: Kokosstrick

Einschnürungen oder Abschürfungen sind zu vermeiden.
Die Höhe der Bindung hat das spätere Setzen des
Strauches zu berücksichtigen, damit der Strauch  nicht
 aufgehängt  wird.
Beim Setzen der Pfähle darf der Ballen nicht beschädigt

werden. Pfahl und Befestigungsmaterial müssen
3 Jahre haltbar sein.

Abrechnung nach Anzahl
Menge: 10,000 St

**9.15 Mulchen der Pflanzgruben**
Zur Unterdrückung von Wildaufwuchs in Pflanzflächen
Mulch
liefern und nach der Pflanzung auftragen,
Hackschnitzel, Körnung 10-50mm, naturbelassen,
unbehandelte, geschredderte, trockene Resthölzer
(Innenfeuchte 15 - 20%),
ohne Rinden- und Laubanteile, kein Frischholz,
Schichtdicke nach Setzung : 5 cm,
Mulchschicht feinplanieren,
vor Lieferung ist das Material der Bauleitung zur
Bemusterung
vorzulegen.
Neigung der Fläche eben, 1:3 und steiler
Bereich: Pflanzgruben
Menge: 10,000 m2

**9.16 Heckenpflanzen, Ligustrum vulgare**
Liguster liefern und als Hecke pflanzen,
Heckenpflanzen 100-125 cm
Wurzelware, 5 Stk. pro m2.
Pflanzen nach der Pflanzung auf 100 cm zurückschneiden.

Das Wurzelwerk aller Sträucher ohne Ballen unmittelbar
vor
dem Pflanzen in eine 15%ige Alginure-100-D-Lösung
tauchen.

Zum Schutz der Pflanzung ist eine einfache
Anbindevorrichtung an jeder Außenseite vorzusehen.
Stützpfähle und Befestigung der Pflanzen an
Anbindedrähten sind in den Preis einzurechnen.

...............................
Baumschule hier angeben
Menge: 175,000 St

**9.17 Mulchen der Heckenpflanzung**
Zur Unterdrückung von Wildaufwuchs in Pflanzflächen
Mulch
liefern und nach der Pflanzung auftragen,
Hackschnitzel, Körnung 10-50mm, naturbelassen,
unbehandelte, geschredderte, trockene Resthölzer
(Innenfeuchte 15 - 20%),
ohne Rinden- und Laubanteile, kein Frischholz,
Schichtdicke nach Setzung: 5 cm,
Mulchschicht feinplanieren,
vor Lieferung ist das Material der Bauleitung zur
Bemusterung
vorzulegen.
Bereich: Hecken und Strauchpflanzung.
Menge: 35,000 m2

**9.18 Hedera helix 'Woerner' (Efeu) 61**
liefern und als Flächendecker pflanzen,
4 Pfl. / m2
im Topfballen, min. 4-6 Triebe
Höhe min. 80 cm

Die Pflanzen sind unter den Bestandsbäumen des Denkmals
zu pflanzen. Der Mehraufwand für ggf. erforderliche
Handarbeit
ist in den Preis einzurechnen.
Menge: 240,000 St

**9.19 Mulchen der Efeupflanzung**
Zur Unterdrückung von Wildaufwuchs in Pflanzflächen
Mulch
liefern und nach der Pflanzung auftragen,
Hackschnitzel, Körnung 10-50mm, naturbelassen,
unbehandelte, geschredderte, trockene Resthölzer
(Innenfeuchte 15 - 20%),
ohne Rinden- und Laubanteile, kein Frischholz,
Schichtdicke nach Setzung: 5 cm,
Mulchschicht feinplanieren,
vor Lieferung ist das Material der Bauleitung zur
Bemusterung
vorzulegen.
Bereich: Hecken und Strauchpflanzung.
Menge: 60,000 m2

*Hinweis*
Geophyten

**9.20 Camassia leichtlinii ssp. suksdorfii 'Caerulea' 61**
Blaue Prärielilie liefern und pflanzen
14/+.
Abrechnung nach Anzahl
Menge: 1050,000 St

**9.21 Camassia leichtlinii ssp. leichtlinii 'Alba' 61**
Weiße Prärielilie liefern und pflanzen

14/+.
Abrechnung nach Anzahl
Menge: 525,000 St

*Hinweis*
Wiesenfläche

**9.22 Rasenansaat RSM 2.3 - Gebrauchsrasen, Spielrasen**
Die gefrästen Flächen walzen, nachplanieren und ins
Feinplanum legen - Höhenabweichungen nicht mehr als
+/- 2 cm bei einer 4,00-m-Latte, Anschlüsse an Kanten
und Belägen -2 cm.
Noch anfallende Wurzeln und Steine über 3 cm
Durchmesser
ablesen, laden, abfahren und entsorgen einschl. Gebühr.

Die Flächen einsäen in zwei gekreuzten Arbeitsgängen
mit je der Häfte der Saatgutmenge aufbringen,
einarbeiten und walzen.

Saatgutmenge 25 g / m ²

Zusammensetzung :
20,0% Festuca rubra commutata ME 6
5,0% Festuca rubra rubra ME 5
5,0% Poa supina ME 7
10,0% Festuca rubra trichophylla ME 6
20,0% Lolium perenne ME 7
10,0% Lolium perenne ME 6
20,0% Poa pratensis ME 7
10,0% Poa pratensis ME 6
Menge: 486,500 m2

**9.23 Rasenansaat RSM 2.3 - Schattenrasen**
Die gefrästen Flächen walzen, nachplanieren und ins
Feinplanum legen - Höhenabweichungen nicht mehr als
+/- 2 cm bei einer 4,00 m-Latte, Anschlüsse an Kanten
und Belägen -2 cm.
Noch anfallende Wurzeln und Steine über 3 cm
Durchmesser
ablesen, laden ,abfahren und entsorgen einschl. Gebühr.

Die Flächen einsäen in zwei gekreuzten Arbeitsgängen
mit je der Häfte der Saatgutmenge aufbringen,
einarbeiten und walzen.

Saatgutmenge 25 g / m ²

Zusammensetzung :
20,0% Festuca rubra commutata ME 6
10,0% Poa supina ME 7
10,0% Festuca rubra trichophylla ME 6
20,0% Lolium perenne ME 7
10,0% Lolium perenne ME 6
20,0% Poa pratensis ME 7
10,0% Poa pratensis ME 6
Menge: 20,000 m2

### Titel 10 Pflegearbeiten

*Hinweis*
Fertigstellungspflege

Pflegedurchgänge im Rahmen der Fertigstellungspflege
gemäß DIN 18916 durchführen.
Die nachfolgend aufgeführte Fertigstellungspflege
umfasst alle Leistungen zum Erreichen eines
abnahmefähigen Zustandes von Pflanzungen.
Wenn hierzu zusätzliche Lieferungen und Leistungen
notwendig sind, gehen diese zu Lasten des AN und werden
nicht gesondert vergütet.

Wird der abnahmefähige Zustand mit einer geringeren
Anzahl von Pflegegängen erreicht als vorgesehen, so
besteht kein Anspruch auf weitere Pflegegänge.

Die Wässerungsgänge sind je nach Witterung und
Standortverhältnissen den Bedürfnissen der jeweiligen
Pflanzung entsprechend, in Absprache mit der
Bauüberwachung durchzuführen, und gegebenenfalls auch
bei Überschreitung der vorgegebenen Wässerungsgänge
vorzunehmen.

Wenn die Durchführung der Fertigstellungspflege die
Anzahl der Arbeitsgänge von der jeweiligen Vorgabe im
LV abweicht, so wird der Angebotspreis im gleichen
Verhältnis umgerechnet.

Die Abnahme ist vom AN rechtzeitig zu beantragen. Alle
Pflegegänge sind der Bauüberwachung einen Kalendertag
vor der Ausführung anzumelden. Die Nichtanerkennung
verspätet gemeldeter Arbeitsgänge behält sich die
Bauüberwachung vor.

Ausgeschriebene Wässerungsgänge sind nach
Vorankündigung und Genehmigung durch die
Bauüberwachung ausschließlich werktags
durchzuführen und außerhalb der evtl. Begräbniszeiten
vorzunehmen.

Wässerungsgänge außerhalb dieser Zeiten werden - sofern
nicht ausdrücklich von der Bauüberwachung verordnet
nicht anerkannt und vergütet. Erschwernisse aus der
vorgegebenen zeitlichen Einschränkung sind in die
maßgeblichen Einheitspreise einzurechnen.
Der Einsatz von Herbiziden ist nicht zulässig. Die
Fertigstellungspflege endet mit der Abnahme.

**10.1 Fertigstellungspflege Bäume**
in Einzelstand in Anlehnung an DIN 18916 durchführen.
Die Pflege beinhaltet folgende Leistungen:

- umgehendes Ersetzen von Pflanzenausfällen;
- Prüfung von Verankerungen;
- ggf. Nachrichten oder Austausch der Verankerungen;
- Verdunstungsschutz prüfen und ggf. nachrichten;
- Entfernen von trockenen Trieben;
- ggf . Korrekturschnitt vornehmen;
- Entfernen von unerwünschtem Aufwuchs im Bereich
der Baumscheiben;
- Unerwünschter Aufwuchs, Steine ab 3 cm
Durchmesser und sonstiger Abfall/Unrat sind von der
Fläche zu entfernen und geordnet zu entsorgen;
- Laub ist von den Flächen aufzusammeln und einer
Kompostierung zuzuführen;
- Bodenlockerung im Bereich der Baumscheiben. Beim
Lockern des Bodens sind die Besonderheiten der
Bepflanzungen zu beachten. Die Lockerungstiefe
beträgt bei Gehölzflächen 3 cm. Nach Beendigung der
Lockerungsarbeiten ist der Gießrand
wiederherzurichten;
- Baumpflege und Baumsanierung gem. ZTV Baumpflege.

Anzahl Bäume / Sträucher: 34 St
Anzahl Arbeitsgänge: 3
Menge: 102,000 St

**10.2 Fertigstellungspflege Hecken und Sträucher**
Pflege der Hecken und Sträucher in Anlehnung an
DIN 18916 durchführen.
Die Pflege beinhaltet folgende Leistungen:

- umgehendes Ersetzen von Pflanzenausfällen;
- Prüfung von Verankerungen;
- ggf. Nachrichten oder Austausch der Verankerungen;
- Verdunstungsschutz prüfen und ggf. nachrichten;
- Entfernen von trockenen Trieben;
- ggf . Korrekturschnitt vornehmen;
- Entfernen von unerwünschtem Aufwuchs im Bereich
der Pflanzfläche;
- Unerwünschter Aufwuchs, Steine ab 3 cm
Durchmesser und sonstiger Abfall/Unrat sind von der
Fläche zu entfernen und geordnet zu entsorgen;
- Laub ist von den Flächen aufzusammeln und einer
Kompostierung zuzuführen;
- Bodenlockerung im Bereich der Pflanzfläche. Beim
Lockern des Bodens sind die Besonderheiten der
Bepflanzungen zu beachten. Die Lockerungstiefe
beträgt bei Gehölzflächen 3 cm. Nach Beendigung der
Lockerungsarbeiten ist der Gießrand
wieder herzurichten.

Anzahl Heckenpflanzen und Sträucher: 185 St
Anzahl Arbeitsgänge: 3
Menge: 555,000 St

**10.3 Bewässerung Bäume**
Bäume wässern, Wasser liefern,
Mindestwassermenge je Arbeitsgang 200 l/St (Baum),
abgerechnet werden die tatsächlich geleisteten
Arbeitsgänge.

Anzahl Bäume / Sträucher: 34 St
Anzahl Arbeitsgänge: 6
Menge: 204,000 St

**10.4 Bewässerung Hecken, Sträucher und Bodendecker**
Wassermenge je Pflanze wird entsprechend der
Bodenart, Exposition und Pflanzengröße bemessen.
Richtwert für die Wässerung: je Heckenpflanze / Strauch
ca. 30 l/m².
Das Wasser ist in den EP einzurechnen. Arbeiten nach
Erfordernis und Absprache mit der Bauleitung.
6 Durchgänge im Zeitraum April bis September,
mind. 1 x monatlich oder nach Erfordernis.

Einfache Fläche : 105 m2
Anzahl Arbeitsgänge : 6
Menge: 630,000 m2

**10.5 Rasenflächen düngen**
in Kleinflächen, Zusammensetzung der Düngung:
N = 8 % organisch gebundener Stickstoff
P = 3 % P 2O 5 organisch gebundenes Phosphat
K = 5 % K 2O wasserlösliches Kali pflanzlichen

Menge: 80 g/m2

Mengenansatz ist aus der 1-fachen Fläche errechnet,
Abrechnung nach den erbrachten Arbeitsgängen.

Einfache Fläche: 486,50 m2
Anzahl Arbeitsgänge: 1
Menge: 486,500 m2

**10.6 Rasen mähen**
in Kleinflächen, Schnitthöhe 4 cm
Schnittgut laden und gemäß Vorbemerkungen
beseitigen.

Einfache Fläche: 486,50 m2
Anzahl Arbeitsgänge: 6
Menge: 2919,000 m2

**10.7 Wässern der Rasen- und Wiesenfläche**
in Kleinflächen, Gebrauchsrasen
Wassermenge je Arbeitsgang 10 l/m2

Arbeitsgänge sind abhängig von den natürlichen
Niederschlägen und dem AG vor Beginn schriftlich
anzuzeigen bzw. nach Aufforderung (nichtangezeige
Arbeitsgänge können nicht anerkannt werden).

Das Wasser ist in den EP einzurechnen .
Einfache Fläche: 486,50 m2
Anzahl Arbeitsgänge: 6
Menge: 2919,000 m2

*Hinweis*
Entwicklungspflege

Die im Leistungsverzeichnis beschriebenen
Pflegearbeiten für die Entwicklung der Vegetation
bis zum Erreichen der Funktionsfähigkeit
beginnen nach der Abnahme und erstrecken sich über
zwei Vegetationsperioden. Die Entwicklungspflege nach
der Fertigstellungspflege beträgt also 2 Jahre.

Die erforderlichen Teilleistungen sind ohne besondere
Anordnung rechtzeitig auszuführen. Die Ausführung jeder
Teilleistung ist der Bauleitung vor ihrem Beginn
rechtzeitig (mindestens 2 Arbeitstage) anzuzeigen und
freigeben zu lassen .

**10.8 Entwicklungspflege Bäume**
Bäume in Einzelstand, Ausführung in Anlehnung an DIN
18916.
Die Pflege beinhaltet folgende Leistungen:

- Prüfung von Verankerungen;
- ggf. Nachrichten oder Austausch der Verankerungen;
- Verdunstungsschutz prüfen und ggf. nachrichten;
- Entfernen von trockenen Trieben;
- ggf . Korrekturschnitt vornehmen;
- Entfernen von unerwünschtem Aufwuchs im Bereich
der Baumscheiben;
- Unerwünschter Aufwuchs, Steine ab 3 cm
Durchmesser und sonstiger Abfall/Unrat sind von der
Fläche zu entfernen und geordnet zu entsorgen;
- Laub ist von den Flächen aufzusammeln und einer
Kompostierung zuzuführen;
- Bodenlockerung im Bereich der Baumscheiben. Beim
Lockern des Bodens sind die Besonderheiten der
Bepflanzungen zu beachten. Die Lockerungstiefe
beträgt bei Gehölzflächen 3 cm. Nach Beendigung der
Lockerungsarbeiten ist der Gießrand
wiederherzurichten;
- Baumpflege und Baumsanierung gem. ZTV Baumpflege.

Anzahl Bäume / Sträucher: 34 St
Anzahl Arbeitsgänge/Jahr: 3
Anzahl Jahre: 2
Menge: 204,000 St

**10.9 Entwicklungspflege Hecken und Sträucher**
Pflege der Hecken und Sträucher in Anlehnung an
DIN 18916 durchführen.
Die Pflege beinhaltet folgende Leistungen:

- umgehendes Ersetzen von Pflanzenausfällen;
- Prüfung von Verankerungen;
- ggf. Nachrichten oder Austausch der Verankerungen;
- Verdunstungsschutz prüfen und ggf. nachrichten;
- Entfernen von trockenen Trieben;
- ggf . Korrekturschnitt vornehmen;
- Entfernen von unerwünschtem Aufwuchs im Bereich
der Pflanzfläche;
- Unerwünschter Aufwuchs, Steine ab 3 cm
Durchmesser und sonstiger Abfall/Unrat sind von der
Fläche zu entfernen und geordnet zu entsorgen;
- Laub ist von den Flächen aufzusammeln und einer
Kompostierung zuzuführen;
- Bodenlockerung im Bereich der Pflanzfläche. Beim
Lockern des Bodens sind die Besonderheiten der
Bepflanzungen zu beachten. Die Lockerungstiefe
beträgt bei Gehölzflächen 3 cm. Nach Beendigung der
Lockerungsarbeiten ist der Gießrand
wieder herzurichten.

Anzahl Heckenpflanzen und Sträucher: 185 St
Anzahl Arbeitsgänge/Jahr: 3
Anzahl/Jahre: 2
Menge: 1110,000 St

**10.10 Bewässerung der Bäume**
Bäume wässern, Wasser liefern,
Mindestwassermenge je Arbeitsgang 200 l/St (Baum),
abgerechnet werden die tatsächlich geleisteten
Arbeitsgänge.

Anzahl Bäume / Sträucher: 34 St
Anzahl Arbeitsgänge/Jahr: 6
Anzahl Jahre: 2
Menge: 408,000 St

**10.11 Bewässerung Hecken, Sträucher und Bodendecker**
Wassermenge je Pflanze wird entsprechend der
Bodenart, Exposition und Pflanzengröße bemessen.
Richtwert für die Wässerung: je Heckenpflanze/Strauch
ca. 30 l/m².
Das Wasser ist in den EP einzurechnen. Arbeiten nach
Erfordernis und Absprache mit der Bauleitung.
6 Durchgänge im Zeitraum April bis September,
mind. 1 x monatlich oder nach Erfordernis.

Einfache Fläche : 105 m2
Anzahl Arbeitsgänge/Jahr: 6
Anzahl Jahre: 2
Menge: 1260,000 m2

**10.12 Rasenflächen düngen**
in Kleinflächen, Zusammensetzung der Düngung:
N = 8 % organisch gebundener Stickstoff
P = 3 % P 2O 5 organisch gebundenes Phosphat
K = 5 % K 2O wasserlösliches Kali pflanzlichen

Menge: 80 g/m2

Mengenansatz ist aus der 1-fachen Fläche errechnet,
Abrechnung nach den erbrachten Arbeitsgängen.

Einfache Fläche: 486,50 m2
Anzahl Arbeitsgänge/Jahr: 1
Anzahl Jahre: 2
Menge: 973,000 m2

**10.13 Rasen mähen**
in Kleinflächen, Schnitthöhe 4 cm
Schnittgut laden und gemäß Vorbemerkungen
beseitigen.

Einfache Fläche : 486,50 m2
Anzahl Arbeitsgänge/Jahr: 6
Anzahl Jahre: 2
Menge: 5838,000 m2

**10.14 Wässern der Rasen- und Wiesenfläche**
in Kleinflächen, Gebrauchsrasen
Wassermenge je Arbeitsgang 10 l/m2

Arbeitsgänge sind abhängig von den natürlichen
Niederschlägen und dem AG vor Beginn schriftlich
anzuzeigen bzw. nach Aufforderung (nichtangezeige
Arbeitsgänge können nicht anerkannt werden).

Das Wasser ist in den EP einzurechnen.

Einfache Fläche : 486,50 m2
Anzahl Arbeitsgänge/Jahr: 6
Anzahl Jahre: 2
Menge: 5838,000 m2

### Titel 11 Stundenlohnarbeiten

*Hinweis*
Stundenlohnarbeiten

Die Stundenlohnarbeiten durch Arbeitskräfte und
Baugeräte sind nur auf besondere Anordnung des AG
auszuführen. Die angebotenen Stundensätze werden auch
bei
Nachtragspositionen berücksichtigt und beinhalten
zugehörige Allgemeinkosten. Stundenlohnarbeiten
einschl.
aller Nebenkosten wie Auslösung, Fahr- und Wegegeld,
Unternehmerzuschlag usw.

Stundenlohnarbeiten
Der Verrechnungssatz für die jeweilige Arbeitskraft
umfasst sämtliche Aufwendungen, insbesondere den
tatsächlichen Lohn einschl. vermögenswirksamer
Leistungen mit den Zuschlägen für Gemeinkosten
(Sozialkassenbeiträge, Winterbauumlage und dgl.)
sowie Gehaltsnebenkosten und Zuschläge für Überstunden.
Zuschläge für Über-, Nacht-, Sonntags- und
Feiertagsarbeit werden nach den jeweils geltenden
tariflichen Festlegungen gesondert vergütet.

Die Stundennachweise müssen folgende Angaben enthalten:
- Firma
- Baustelle, Zeitpunkt, Art der ausgeführten Leistung
- Namen der eingesetzten Personen
- Datum und Unterschrift des Auftragnehmer
- Art und Menge der im Rahmen der Tagelohnstunden
  verarbeiteten Materialien, im Stundenlohnnachweis mit
  angeben (prüfbare Leistungsbeschreibung)
- Benutzung von Maschinen mit genauer Leistungsangabe
  nach Zeit, Ort und Dauer.

Stundenlohnarbeiten einschl. aller Nebenkosten wie
Auslösung, Fahr- und Wegegeld, Unternehmerzuschlag usw.
Die vom Auftragnehmer oder seinem Bevollmächtigten
unterschriebenen Stundenlohnzettel müssen für jeden
Kalendertag getrennt ausgestellt sein und sind
spätestens nach 2 Arbeitstagen der Objektüberwachung in
doppelter Fertigung zur Anerkennung vorzulegen.

Nachträglich eingereichte Stundenlohnzettel werden
nicht anerkannt.

**11.1 Stundenlohnarbeiten**
Stundenlohnarbeiten für unvorhergesehene oder
nicht messbare Leistungen auf Anordnung
des AG ausführen.
Arbeiten nur nach vorheriger Anordnung durch den AG
zulässig.
Die Rapporte sind unverzüglich der Bauleitung
vorzulegen
Menge: 80,000 h

USt %: 19,00
